# Torreta para fixación de 1 antena, de 4,15 m de altura

- Propiedade do arquivo: CYPE INGENIEROS, S.A.
- Formato: FIEBDC-3/2002
- Divisa: EUR
- Custos indirectos: 3.00 %
- Gastos xerais: 13.00 %
- Beneficio industrial: 6.00 %
- IVE: 16.00 %

## I Instalacións

### IA Audiovisuais

#### IAA Rede de cables coaxiais

**IAA032** Ude Torreta para fixación de 1 antena, de 4,15 m de altura.
Subministración e instalación de torreta para fixación de 1 antena, de 4,15 m de altura. Ata ancoraxes e cantos accesorios sexan necesarios para a súa correcta instalación. Totalmente montada, conexionada e probada.
Inclúe: Todas. Replanteo do emprazamento. Colocación e apromado da torreta.
Criterio de medición de proxecto: Número de unidades previstas, segundo documentación gráfica de Proxecto.
Criterio de medición de obra: Medirase o número de unidades realmente executadas segundo especificacións do Proxecto.

| Código | Ud | Descrición | Rendemento | Prezo | Importe |
|---|---|---|---|---|---|
| mt40saf010aj | Ude | Mastro de antena de 1,65 m de alto, para unión por enchufe, fabricado con tubo de aceiro de 35 mm de diámetro e 1,5 mm de espesor, con tratamento anticorrosión, incluso accesorios. (material) | 1.000 | 10.57 | 10.57 |
| mt40saf030f | Ude | Tramo superior de 2,5 m de alto e sección triangular de 180 mm de lado, para unión por enchufe, fabricado con tubo de aceiro de 20 mm de diámetro e celosía de aceiro de 7 mm de espesor, con tratamento anticorrosión, para formación de torreta de suxeción de antena e accesorios. (material) | 1.000 | 94.96 | 94.96 |
| mt40saf031a | Ude | Placa base ríxida, cadrada, para soldar ou aparafusar, para fixación de tramo de sección triangular mediante unión por enchufe, incluso accesorios de fixación. (material) | 1.000 | 13.14 | 13.14 |
| mt40saf040a | m | Cable de aceiro de 2 mm de diámetro, para grupo de ventos de sujeción de torreta, ata p/p de placa base, ferraxes e tensores. (material) | 9.000 | 1.11 | 9.99 |
| mo000 | h | Oficial 1ª instalador de telecomunicacións. (man de obra) | 3.792 | 15.78 | 59.84 |
| mo052 | h | Axudante instalador de telecomunicacións. (man de obra) | 3.792 | 14.62 | 55.44 |
| % | % | Costes directos complementarios | 2 % | 243.94 | 4.88 |
|  |  | Custos directos |  |  | 248.82 |
