# Equipo de cabeceira, formado por: 9 amplificadores monocanal UHF, de 50 dB de gañancia; 1 amplificador multicanal UHF, de 50 dB de gañancia; 1 amplificador FM; 1 amplificador DAB

- Propiedade do arquivo: CYPE INGENIEROS, S.A.
- Formato: FIEBDC-3/2002
- Divisa: EUR
- Custos indirectos: 3.00 %
- Gastos xerais: 13.00 %
- Beneficio industrial: 6.00 %
- IVE: 16.00 %

## I Instalacións

### IA Audiovisuais

#### IAA Rede de cables coaxiais

**IAA040** Ude Equipo de cabeceira, formado por: 9 amplificadores monocanal UHF, de 50 dB de gañancia; 1 amplificador multicanal UHF, de 50 dB de gañancia; 1 amplificador FM; 1 amplificador DAB.
Subministración e instalación de equipo de cabeceira, formado por: 9 amplificadores monocanal UHF, de 50 dB de gañancia; 1 amplificador multicanal UHF, de 50 dB de gañancia; 1 amplificador FM; 1 amplificador DAB, todos eles con autoseparación na entrada e automestura na saída (alouxados no RITS ou RITU). Incluso fonte de alimentación, soporte, pontes de interconexión, cargas resistivas, distribuidor, misturadores e cantos accesorios fosen necesarios para a súa correcta instalación. Totalmente montado, conexionado e probado.
Inclúe: Montaxe de elementos. Conexionado.
Criterio de medición de proxecto: Número de unidades previstas, segundo documentación gráfica de Proxecto.
Criterio de medición de obra: Medirase o número de unidades realmente executadas segundo especificacións do Proxecto.

| Código | Ud | Descrición | Rendemento | Prezo | Importe |
|---|---|---|---|---|---|
| mt40eaf010cb | Ude | Amplificador monocanal UHF, de 50 dB de gañancia, segundo UNE-EN 50083-5. (material) | 9.000 | 75.66 | 680.94 |
| mt40eaf010fd | Ude | Amplificador multicanal UHF, para amplificar ata sete canles adxacentes, de 50 dB de gañancia, segundo UNE-EN 50083-5. (material) | 1.000 | 74.59 | 74.59 |
| mt40eaf010ge | Ude | Amplificador FM, de 36 dB de gañancia, segundo UNE-EN 50083-5. (material) | 1.000 | 58.20 | 58.20 |
| mt40eaf010lf | Ude | Amplificador DAB, de 50 dB de gañancia, segundo UNE-EN 50083-5. (material) | 1.000 | 59.17 | 59.17 |
| mt40eaf045d | Ude | Fonte de alimentación, de 2500 mA de intensidade máxima a 12 Vcc de tensión. (material) | 1.000 | 106.70 | 106.70 |
| mt40eaf102d | Ude | Soporte metálico, con capacidade para 16 módulos e fonte de alimentación. (material) | 1.000 | 36.76 | 36.76 |
| mt40eaf110a | Ude | Ponte de interconexión. (material) | 22.000 | 2.86 | 62.92 |
| mt40eaf100a | Ude | Carga resistiva de 75 Ohm, para peche. (material) | 4.000 | 2.18 | 8.72 |
| mt40irf023a | Ude | Distribuidor de 5-2400 MHz de 2 saídas, de 4 dB de perdas de inserción a 850 MHz e 5 dB de perdas de inserción a 2150 MHz, con conectores tipo "F". (material) | 1.000 | 3.76 | 3.76 |
| mt40irf024a | Ude | Mezclador de TV e FI, de 2 entradas, de 1,5 dB de perdas de inserción de TV e 2,3 dB de perdas de inserción de FI, con conectores tipo "F". (material) | 2.000 | 5.72 | 11.44 |
| mt40www040 | Ude | Material auxiliar para instalacións audiovisuais. (material) | 1.000 | 1.20 | 1.20 |
| mo000 | h | Oficial 1ª instalador de telecomunicacións. (man de obra) | 2.383 | 15.78 | 37.60 |
| mo052 | h | Axudante instalador de telecomunicacións. (man de obra) | 2.383 | 14.62 | 34.84 |
| % | % | Costes directos complementarios | 2 % | 1176.84 | 23.54 |
|  |  | Custos directos |  |  | 1200.38 |
