# Toma dobre, TV-R, de 5-1000 MHz

- Propiedade do arquivo: CYPE INGENIEROS, S.A.
- Formato: FIEBDC-3/2002
- Divisa: EUR
- Custos indirectos: 3.00 %
- Gastos xerais: 13.00 %
- Beneficio industrial: 6.00 %
- IVE: 16.00 %

## I Instalacións

### IA Audiovisuais

#### IAA Rede de cables coaxiais

**IAA120** Ude Toma dobre, TV-R, de 5-1000 MHz.
Subministración e instalación de toma dobre, TV-R, de 5-1000 MHz, con embelecedor. Totalmente montada, conexionada e probada.
Inclúe: Colocación da toma. Conexionado.
Criterio de medición de proxecto: Número de unidades previstas, segundo documentación gráfica de Proxecto.
Criterio de medición de obra: Medirase o número de unidades realmente executadas segundo especificacións do Proxecto.

| Código | Ud | Descrición | Rendemento | Prezo | Importe |
|---|---|---|---|---|---|
| mt40irf050a | Ude | Toma dobre, TV-R, de 5-1000 MHz, con embelecedor. (material) | 1.000 | 4.63 | 4.63 |
| mo000 | h | Oficial 1ª instalador de telecomunicacións. (man de obra) | 0.271 | 15.78 | 4.28 |
| % | % | Costes directos complementarios | 2 % | 8.91 | 0.18 |
|  |  | Custos directos |  |  | 9.09 |
