# Cheminea francesa "in situ", composta de fogar aberto de ladrillo cerámico refractario recibido con morteiro refractario e campá de ladrillo cerámico oco revestido de xeso

- Propiedade do arquivo: CYPE INGENIEROS, S.A.
- Formato: FIEBDC-3/2002
- Divisa: EUR
- Custos indirectos: 3.00 %
- Gastos xerais: 13.00 %
- Beneficio industrial: 6.00 %
- IVE: 16.00 %

## I Instalacións

### IC Calefacción, climatización y A.Q.S.

#### ICH Chemineas, fogares, cociñas, cassettes insertables e estufas

**ICH010** Ude Cheminea francesa "in situ", composta de fogar aberto de ladrillo cerámico refractario recibido con morteiro refractario e campá de ladrillo cerámico oco revestido de xeso.
Execución de cheminea de lume aberto ou cheminea francesa, realizada "in situ", composta de fogar aberto de fábrica de ladrillo cerámico refractario de 25x12x4 cm, recibido con morteiro refractario, composto por cemento aluminoso e áridos especiales, e campá de fábrica de ladrillo cerámico oco ata o forxado, recibido con morteiro de cemento M-2,5, con cámara. Ata devasas de chapa de aceiro regulable e revestimento posterior da cámara e conduto de fumes cunha primeira capa de gornecido con pasta de xeso de construción B1 e unha segunda capa de recebado con pasta de xeso de aplicación en capa fina C6, sen incluír a subministración nin a colocación dos materiais que forman o revestimento decorativo do fogar e constitúen o corpo da cheminea nin o conduto para evacuación dos produtos da combustión. Totalmente montada e conectada.
Inclúe: Replanteo e trazado no forxado dos tabiques a realizar. Colocación das pezas por fiadas a nivel. Repaso de xuntas e limpeza. Formación de cámara e conduto de evacuación dos produtos da combustión ata o forxado. Preparación do soporte que se vai a revestir. Amasado do xeso groso. Extendido da pasta de xeso groso. Amasado do xeso fino. Regularización do revestimento mediante a execución do enlucido, extendendo a pasta de xeso fino sobre o paramento guarnecido. Conexión ó conduto de evacuación.
Criterio de medición de proxecto: Número de unidades previstas, segundo documentación gráfica de Proxecto.
Criterio de medición de obra: Medirase o número de unidades realmente executadas segundo especificacións do Proxecto.

| Código | Ud | Descrición | Rendemento | Prezo | Importe |
|---|---|---|---|---|---|
| mt05mre010k | Ude | Ladrillo cerámico refractario, 25x12x4 cm, segundo UNE-EN 771-1. (material) | 200.000 | 0.57 | 114.00 |
| mt09mcp250a | kg | Morteiro refractario composto por cemento aluminoso e áridos especiales, para a colocación de ladrillos refractarios e para enlucidos en fogares. (material) | 119.040 | 0.80 | 95.23 |
| mt04lac010a | Ude | Ladrillo cerámico oco (rasilla), para revestir, 24x11,5x4 cm, segundo UNE-EN 771-1. (material) | 130.000 | 0.09 | 11.70 |
| mt04lac010c | Ude | Ladrillo cerámico oco (cubo), para revestir, 24x11,5x8 cm, segundo UNE-EN 771-1. (material) | 23.000 | 0.10 | 2.30 |
| mt09mor010b | m³ | Morteiro de cemento CEM II/B-P 32,5 N tipo M-2,5, confecionado na obra con 200 kg/m³ de cemento e unha proporción en volume 1/8. (material) | 0.176 | 105.30 | 18.53 |
| mt09pye010a | m³ | Pasta de xeso para aplicación en capa fina C6, segundo UNE-EN 13279-1. (material) | 0.030 | 88.58 | 2.66 |
| mt09pye010b | m³ | Pasta de xeso de construción B1, segundo UNE-EN 13279-1. (material) | 0.170 | 78.89 | 13.41 |
| mt38www020 | Ude | Devasa regulable de chapa de aceiro. (material) | 1.000 | 54.85 | 54.85 |
| mt38www010 | Ude | Material auxiliar para instalacions de calefacción. (material) | 2.000 | 1.68 | 3.36 |
| mo018 | h | Oficial 1ª construcción. (man de obra) | 23.968 | 15.28 | 366.23 |
| mo104 | h | Peón ordinario construcción. (man de obra) | 23.968 | 13.97 | 334.83 |
| mo031 | h | Oficial 1ª xesero. (man de obra) | 2.397 | 15.28 | 36.63 |
| mo066 | h | Axudante xesero. (man de obra) | 1.198 | 14.65 | 17.55 |
| % | % | Costes directos complementarios | 2 % | 1071.28 | 21.43 |
|  |  | Custos directos |  |  | 1092.71 |
