# Caldera mural mixta eléctrica para calefacción e A.Q.S., potencia de 4,5 kW

- Propiedade do arquivo: CYPE INGENIEROS, S.A.
- Formato: FIEBDC-3/2002
- Divisa: EUR
- Custos indirectos: 3.00 %
- Gastos xerais: 13.00 %
- Beneficio industrial: 6.00 %
- IVE: 16.00 %

## I Instalacións

### IC Calefacción, climatización y A.Q.S.

#### ICI Caldeiras eléctricas

**ICI011** Ude Caldera mural mixta eléctrica para calefacción e A.Q.S., potencia de 4,5 kW.
Subministración e instalación de caldera mural mixta eléctrica para calefacción e A.Q.S., potencia de 4,5 kW, constituida por corpo de caldeira, envolvente, vaso de expansión, bomba, termostato e todos aqueles compoñentes necesarios para o seu funcionamento incorporados no seu interior; incluso accesorios de fixación. Totalmente montada, conexionada e posta en marcha pola empresa instaladora para a comprobación do seu correcto funcionamento.
Inclúe: Replanteo mediante plantilla. Colocación e fixación da caldeira e os seus compoñentes. Nivelación dos elementos. Conexionado dos elementos á rede. Posta en marcha.
Criterio de medición de proxecto: Número de unidades previstas, segundo documentación gráfica de Proxecto.
Criterio de medición de obra: Medirase o número de unidades realmente executadas segundo especificacións do Proxecto.

| Código | Ud | Descrición | Rendemento | Prezo | Importe |
|---|---|---|---|---|---|
| mt38cme010o | Ude | Caldera mural mixta eléctrica para calefacción e A.Q.S., potencia de 4,5 kW, constituida por corpo de caldeira, envolvente, vaso de expansión, bomba, termostato e todos aqueles compoñentes necesarios para o seu funcionamento incorporados no seu interior; incluso accesorios de fixación. (material) | 1.000 | 1637.36 | 1637.36 |
| mt38www012 | Ude | Material auxiliar para instalacions de calefacción e A.C.S. (material) | 1.000 | 2.10 | 2.10 |
| mo002 | h | Oficial 1ª calefactor. (man de obra) | 3.288 | 15.78 | 51.88 |
| mo094 | h | Axudante calefactor. (man de obra) | 3.288 | 14.62 | 48.07 |
| % | % | Costes directos complementarios | 2 % | 1739.41 | 34.79 |
|  |  | Custos directos |  |  | 1774.20 |
