# Sistema de protección antirroubo para vivenda composto de central microprocesada de 4 zonas sen transmisor telefónico, 2 detectores de infravermellos, 1 teclado

- Propiedade do arquivo: CYPE INGENIEROS, S.A.
- Formato: FIEBDC-3/2002
- Divisa: EUR
- Custos indirectos: 3.00 %
- Gastos xerais: 13.00 %
- Beneficio industrial: 6.00 %
- IVE: 16.00 %

## I Instalacións

### ID Seguridade

#### IDA Sistemas antirroubo

**IDA010** Ude Sistema de protección antirroubo para vivenda composto de central microprocesada de 4 zonas sen transmisor telefónico, 2 detectores de infravermellos, 1 teclado.
Sistema de protección antirroubo para vivenda composto de central microprocesada de 4 zonas sen transmisor telefónico, 2 detectores de infravermellos, 1 teclado. Ata baterías, soportes e elementos de fixación dos diferentes elementos que compoñen a instalación, canalización e cableado con cable de seguridade de 4x0,22 mm² con funda e apantallado. Totalmente montado e conexionado.
Inclúe: Replanteo do emprazamento. Replanteo e trazado de conductos. Colocación e fixación de conductos e caixas. Conexionado de tubos e accesorios. Tendido de cables. Colocación de detectores. Colocación de mecanismos. Conexionado de cables.
Criterio de medición de proxecto: Número de unidades previstas, segundo documentación gráfica de Proxecto.
Criterio de medición de obra: Medirase o número de unidades realmente executadas segundo especificacións do Proxecto.

| Código | Ud | Descrición | Rendemento | Prezo | Importe |
|---|---|---|---|---|---|
| mt35aia010b | m | Tubo curvable de PVC, corrugado, de cor negra, de 20 mm de diámetro nominal, para canalización empotrada en obra de fábrica (paredes e teitos). Resistencia á compresión 320 N, resistencia ó impacto 1 xulio, temperatura de traballo -5°C ata 60°C, con grao de protección IP 545 segundo UNE 20324, non propagador da chama. Segundo UNE-EN 61386-1 e UNE-EN 61386-22. (material) | 40.000 | 0.29 | 11.60 |
| mt41rte100a | m | Cable de seguridade 4x0,22+2x0,75 mm². (material) | 42.000 | 0.38 | 15.96 |
| mt41rte030c | Ude | Batería de 12 V e 7 Ah. (material) | 1.000 | 20.86 | 20.86 |
| mt41rte020a | Ude | Central microprocesada bidireccional de detección e roubo, con capacidade para 4 zonas de alarma programables para roubo, lume e atraco, 8 códigos de acceso intercambiables, memoria, avisador de presencia, armado total e parcial, fonte de alimentación, tempo de entrada e saída con regulación, marcado por pulsos e tonos e capacidade para catro teclados. (material) | 1.000 | 143.64 | 143.64 |
| mt41rde011 | Ude | Detector volumétrico infravermello pasivo de lente Fresnel, de 12 m de alcance, con protección de ángulo 0 e unha cobertura de 85°, con alimentación a 12 V. (material) | 2.000 | 60.25 | 120.50 |
| mt41rte010 | Ude | Teclado alfanumérico dixital de cuarzo líquido con mensaxe en display, capacidade para 16 caracteres, indicadores de rede, armado, estado e teclas de emerxencia médica, bombeiros e policía. (material) | 1.000 | 45.83 | 45.83 |
| mt41www010 | Ude | Material auxiliar para instalacións de protección contra roubo. (material) | 1.000 | 1.65 | 1.65 |
| mo004 | h | Oficial 1ª instalador de redes y equipos de detección y seguridad. (man de obra) | 3.871 | 15.78 | 61.08 |
| mo096 | h | Axudante instalador de redes y equipos de detección y seguridad. (man de obra) | 3.871 | 14.62 | 56.59 |
| % | % | Costes directos complementarios | 2 % | 477.71 | 9.55 |
|  |  | Custos directos |  |  | 487.26 |
