# Teclado de comunicación vía radio, alcance superior a 60 m sen obstáculos, inmunidade á interferencia por radiofrecuencia (RFI) de 40 V/m

- Propiedade do arquivo: CYPE INGENIEROS, S.A.
- Formato: FIEBDC-3/2002
- Divisa: EUR
- Custos indirectos: 3.00 %
- Gastos xerais: 13.00 %
- Beneficio industrial: 6.00 %
- IVE: 16.00 %

## I Instalacións

### ID Seguridade

#### IDR Centrais de intrusión vía radio

**IDR030** Ude Teclado de comunicación vía radio, alcance superior a 60 m sen obstáculos, inmunidade á interferencia por radiofrecuencia (RFI) de 40 V/m.
Subministración e instalación de teclado de comunicación vía radio, alcance superior a 60 m sen obstáculos, inmunidade á interferencia por radiofrecuencia (RFI) de 40 V/m, de 130x110x28 mm, con antena interna de lazo, batería de litio de 9 V e lazo de entrada 0-15 Vdc. Totalmente montado e probado.
Inclúe: Replanteo do emprazamento. Fixación. Conexionado coa rede eléctrica.
Criterio de medición de proxecto: Número de unidades previstas, segundo documentación gráfica de Proxecto.
Criterio de medición de obra: Medirase o número de unidades realmente executadas segundo especificacións do Proxecto.

| Código | Ud | Descrición | Rendemento | Prezo | Importe |
|---|---|---|---|---|---|
| mt41ing230a | Ude | Teclado de comunicación vía radio, alcance superior a 60 m sen obstáculos, inmunidade á interferencia por radiofrecuencia (RFI) de 40 V/m, de 130x110x28 mm, con antena interna de lazo, batería de litio de 9 V e lazo de entrada 0-15 Vdc. (material) | 1.000 | 115.29 | 115.29 |
| mt41www010 | Ude | Material auxiliar para instalacións de protección contra roubo. (material) | 1.000 | 1.65 | 1.65 |
| mo004 | h | Oficial 1ª instalador de redes y equipos de detección y seguridad. (man de obra) | 0.108 | 15.78 | 1.70 |
| mo096 | h | Axudante instalador de redes y equipos de detección y seguridad. (man de obra) | 0.108 | 14.62 | 1.58 |
| % | % | Costes directos complementarios | 2 % | 120.22 | 2.40 |
|  |  | Custos directos |  |  | 122.62 |
