# Inversor monofásico para conexión á rede

- Propiedade do arquivo: CYPE INGENIEROS, S.A.
- Formato: FIEBDC-3/2002
- Divisa: EUR
- Custos indirectos: 3.00 %
- Gastos xerais: 13.00 %
- Beneficio industrial: 6.00 %
- IVE: 16.00 %

## I Instalacións

### IE Eléctricas

#### IEF Solar fotovoltaica

**IEF020** Ude Inversor monofásico para conexión á rede, modelo SolarMax 2000S, potencia máxima de entrada 2300 W, voltaxe de entrada máximo 600 Vcc, potencia nominal de saída 1800 W, potencia máxima de saída 1980 VA, eficiencia máxima 97%.
Subministración e instalación de inversor monofásico para conexión á rede, modelo SolarMax 2000S, potencia máxima de entrada 2300 W, voltaxe de entrada máximo 600 Vcc, potencia nominal de saída 1800 W, potencia máxima de saída 1980 VA, eficiencia máxima 97%, rango de voltaxe de entrada de 100 a 550 Vcc, dimensións 545x290x185 mm, con carcasa de aluminio para a súa instalación en interior ou exterior, interruptor de corrente continua, pantalla gráfica LCD, portos RS-485 y Ethernet, regulador dixital de corrente sinusoidal, preparado para instalación en carril. Ata accesorios necesarios para a súa correcta instalación. Totalmente montado, conexionado e probado.
Inclúe: Montaxe, fixación e nivelación. Conexionado.
Criterio de medición de proxecto: Número de unidades previstas, segundo documentación gráfica de Proxecto.
Criterio de medición de obra: Medirase o número de unidades realmente executadas segundo especificacións do Proxecto.

| Código | Ud | Descrición | Rendemento | Prezo | Importe |
|---|---|---|---|---|---|
| mt35azi020a | Ude | Inversor monofásico para conexión á rede, modelo SolarMax 2000S, potencia máxima de entrada 2300 W, voltaxe de entrada máximo 600 Vcc, potencia nominal de saída 1800 W, potencia máxima de saída 1980 VA, eficiencia máxima 97%, rango de voltaxe de entrada de 100 a 550 Vcc, dimensións 545x290x185 mm, con carcasa de aluminio para a súa instalación en interior ou exterior, interruptor de corrente continua, pantalla gráfica LCD, portos RS-485 y Ethernet, regulador dixital de corrente sinusoidal, preparado para instalación en carril. (material) | 1.000 | 2001.00 | 2001.00 |
| mo001 | h | Oficial 1ª electricista. (man de obra) | 0.336 | 15.78 | 5.30 |
| mo093 | h | Axudante electricista. (man de obra) | 0.336 | 14.62 | 4.91 |
| % | % | Costes directos complementarios | 2 % | 2011.21 | 40.22 |
|  |  | Custos directos |  |  | 2051.43 |
