# Inversor central trifásico para conexión a rede

- Propiedade do arquivo: CYPE INGENIEROS, S.A.
- Formato: FIEBDC-3/2002
- Divisa: EUR
- Custos indirectos: 3.00 %
- Gastos xerais: 13.00 %
- Beneficio industrial: 6.00 %
- IVE: 16.00 %

## I Instalacións

### IE Eléctricas

#### IEF Solar fotovoltaica

**IEF020** Ude Inversor central trifásico para conexión a rede, modelo SolarMax 35C, potencia máxima de entrada 45 kW, voltaxe de entrada máximo 900 Vcc, potencia nominal de saída 35 kW, potencia máxima de saída 38,5 kW, eficiencia máxima 96%.
Subministración e instalación de inversor central trifásico para conexión a rede, modelo SolarMax 35C, potencia máxima de entrada 45 kW, voltaxe de entrada máximo 900 Vcc, potencia nominal de saída 35 kW, potencia máxima de saída 38,5 kW, eficiencia máxima 96%, rango de voltaxe de entrada de 540 a 635 Vcc, dimensións 570x570x1170 mm, con inversor compacto sinusoidal PWM, procesador de sinais dixitais DSP, pantalla gráfica LCD, portos RS-232 y RS-485, dispositivo MaxControl para alarma automática, supervisión do inversor e avaliación de datos de rendimento. Ata accesorios necesarios para a súa correcta instalación. Totalmente montado, conexionado e probado.
Inclúe: Montaxe, fixación e nivelación. Conexionado.
Criterio de medición de proxecto: Número de unidades previstas, segundo documentación gráfica de Proxecto.
Criterio de medición de obra: Medirase o número de unidades realmente executadas segundo especificacións do Proxecto.

| Código | Ud | Descrición | Rendemento | Prezo | Importe |
|---|---|---|---|---|---|
| mt35azi025d | Ude | Inversor central trifásico para conexión a rede, modelo SolarMax 35C, potencia máxima de entrada 45 kW, voltaxe de entrada máximo 900 Vcc, potencia nominal de saída 35 kW, potencia máxima de saída 38,5 kW, eficiencia máxima 96%, rango de voltaxe de entrada de 540 a 635 Vcc, dimensións 570x570x1170 mm, con inversor compacto sinusoidal PWM, procesador de sinais dixitais DSP, pantalla gráfica LCD, portos RS-232 y RS-485, dispositivo MaxControl para alarma automática, supervisión do inversor e avaliación de datos de rendimento. (material) | 1.000 | 27200.00 | 27200.00 |
| mo001 | h | Oficial 1ª electricista. (man de obra) | 0.672 | 15.78 | 10.60 |
| mo093 | h | Axudante electricista. (man de obra) | 0.672 | 14.62 | 9.82 |
| % | % | Costes directos complementarios | 2 % | 27220.42 | 544.41 |
|  |  | Custos directos |  |  | 27764.83 |
