# Interruptor diferencial selectivo superinmunizado, 4P/ 40A/300mA

- Propiedade do arquivo: CYPE INGENIEROS, S.A.
- Formato: FIEBDC-3/2002
- Divisa: EUR
- Custos indirectos: 3.00 %
- Gastos xerais: 13.00 %
- Beneficio industrial: 6.00 %
- IVE: 16.00 %

## I Instalacións

### IE Eléctricas

#### IEX Aparamenta

**IEX060** Ude Interruptor diferencial selectivo superinmunizado, 4P/ 40A/300mA.
Subministración e instalación de interruptor diferencial selectivo superinmunizado, 4P/40A/300mA, de 4 módulos. Incluso accesorios e fixacións. Totalmente montado, conexionado e probado.
Inclúe: Montaje y conexionado del elemento.
Criterio de medición de proxecto: Número de unidades previstas, segundo documentación gráfica de Proxecto.
Criterio de medición de obra: Medirase o número de unidades realmente executadas segundo especificacións do Proxecto.

| Código | Ud | Descrición | Rendemento | Prezo | Importe |
|---|---|---|---|---|---|
| mt35cgm031dh | Ude | Interruptor diferencial selectivo superinmunizado, 4P/40A/300mA, de 4 módulos, incluso p/p de accesorios de montaxe. Segundo UNE-EN 61008-1. (material) | 1.000 | 268.76 | 268.76 |
| mo001 | h | Oficial 1ª electricista. (man de obra) | 0.319 | 15.78 | 5.03 |
| % | % | Costes directos complementarios | 2 % | 273.79 | 5.48 |
|  |  | Custos directos |  |  | 279.27 |
