# Contador de auga fría de lectura directa

- Propiedade do arquivo: CYPE INGENIEROS, S.A.
- Formato: FIEBDC-3/2002
- Divisa: EUR
- Custos indirectos: 3.00 %
- Gastos xerais: 13.00 %
- Beneficio industrial: 6.00 %
- IVE: 16.00 %

## I Instalacións

### IF Fontanería

#### IFC Contadores

**IFC090** Ude Contador de auga fría de lectura directa, de chorro simple, caudal nominal 1,5 m³/h, diámetro 1/2", temperatura máxima 30°C, presión máxima 16 bar, válvulas de esfera con conexións roscadas femia de 1/2" de diámetro.
Subministración e instalación de contador de auga fría de lectura directa, de chorro simple, caudal nominal 1,5 m³/h, diámetro 1/2", temperatura máxima 30°C, presión máxima 16 bar, apto para aguas moi duras, con tapa, racores de conexión e precinto, válvulas de esfera con conexións roscadas femia de 1/2" de diámetro, ata filtro retedor de residuos, elementos de montaxe e demais accesorios necesarios para o seu correcto funcionamento. Totalmente montado, conexionado e probado.
Inclúe: Replanteo. Colocación do contador. Conexionado.
Criterio de medición de proxecto: Número de unidades previstas, segundo documentación gráfica de Proxecto.
Criterio de medición de obra: Medirase o número de unidades realmente executadas segundo especificacións do Proxecto.

| Código | Ud | Descrición | Rendemento | Prezo | Importe |
|---|---|---|---|---|---|
| mt37alb100a | Ude | Contador de auga fría de lectura directa, de chorro simple, caudal nominal 1,5 m³/h, diámetro 1/2", temperatura máxima 30°C, presión máxima 16 bar, apto para aguas moi duras, con tapa, racores de conexión e precinto. (material) | 1.000 | 33.71 | 33.71 |
| mt37www060b | Ude | Filtro retedor de residuos de latón, con tamiz de aceiro inoxidable con perforacións de 0,4 mm de diámetro, con rosca de 1/2", para unha presión máxima de traballo de 16 bar e unha temperatura máxima de 110°C. (material) | 1.000 | 4.98 | 4.98 |
| mt38alb710a | Ude | Válvula de esfera con conexións roscadas femia de 1/2" de diámetro, corpo de latón, presión máxima 16 bar, temperatura máxima 110°C. (material) | 2.000 | 5.96 | 11.92 |
| mt38www012 | Ude | Material auxiliar para instalacions de calefacción e A.C.S. (material) | 1.000 | 2.10 | 2.10 |
| mo002 | h | Oficial 1ª calefactor. (man de obra) | 0.431 | 15.78 | 6.80 |
| % | % | Costes directos complementarios | 2 % | 59.51 | 1.19 |
|  |  | Custos directos |  |  | 60.70 |
