# Montante de 12 m de lonxitude

- Propiedade do arquivo: CYPE INGENIEROS, S.A.
- Formato: FIEBDC-3/2002
- Divisa: EUR
- Custos indirectos: 3.00 %
- Gastos xerais: 13.00 %
- Beneficio industrial: 6.00 %
- IVE: 16.00 %

## I Instalacións

### IF Fontanería

#### IFM Montantes

**IFM010** Ude Montante de 12 m de lonxitude, colocado superficialmente, formado por tubo de polietileno reticulado (PE-X), serie 5, de 20 mm de diámetro exterior, serie 5, PN=6 atm; purgador e chave de paso de asento con maneta.
Subministración e montaxe de montante de 12 m de lonxitude, colocado superficialmente e fixado ó paramento, formado por tubo de polietileno reticulado (PE-X), serie 5, de 20 mm de diámetro exterior, serie 5, PN=6 atm e 1,9 mm de espesor; purgador automático de aire de latón e chave de paso de asento de latón, con maneta de aceiro inoxidable. Ata p/p de material auxiliar para montaxe e suxeción á obra, accesorios e pezas especiais. Totalmente montada, conexionada e probada pola empresa instaladora mediante as correspondentes probas de servizo (incluídas neste prezo).
Inclúe: Replanteo do recorrido das tuberías. Colocación e fixación de tubos, accesorios e pezas especiais. Montaxe do purgador de aire e a chave de paso. Realización de probas de servizo.
Criterio de medición de proxecto: Número de unidades previstas, segundo documentación gráfica de Proxecto.
Criterio de medición de obra: Medirase o número de unidades realmente executadas segundo especificacións do Proxecto.

| Código | Ud | Descrición | Rendemento | Prezo | Importe |
|---|---|---|---|---|---|
| mt37tpu400b | Ude | Material auxiliar para montaxe e suxección á obra de as tuberías de polietileno reticulado (PE-X), serie 5, de 20 mm de diámetro exterior. (material) | 12.000 | 0.10 | 1.20 |
| mt37tpu010bd | m | Tubo de polietileno reticulado (PE-X), serie 5, de 20 mm de diámetro exterior, serie 5, PN=6 atm e 1,9 mm de espesor, segundo UNE-EN ISO 15875-2, co prezo incrementado o 15% en concepto de accesorios e pezas especiais. (material) | 12.000 | 2.21 | 26.52 |
| mt37sgl020d | Ude | Purgador automático de aire con boia e rosca de 1/2" de diámetro, corpo e tapa de latón, para unha presión máxima de traballo de 6 bar e unha temperatura máxima de 110°C. (material) | 1.000 | 6.92 | 6.92 |
| mt37sva020a | Ude | Válvula de asento de latón, de 1/2" de diámetro, con maneta e embelecedor de aceiro inoxidable. (material) | 1.000 | 8.83 | 8.83 |
| op00ato010 |  | Atornillador. | 1.000 | 0.00 | 0.00 |
| op00mar010 |  | Martillo. | 1.000 | 0.00 | 0.00 |
| op00tal010 |  | Taladro. | 1.000 | 0.00 | 0.00 |
| mo006 | h | Oficial 1ª fontaneiro. (man de obra) | 0.692 | 15.78 | 10.92 |
| mo098 | h | Axudante fontaneiro. (man de obra) | 0.692 | 14.62 | 10.12 |
| % | % | Costes directos complementarios | 2 % | 64.51 | 1.29 |
|  |  | Custos directos |  |  | 65.80 |
