# Descalcificador compacto con mando por tempo de tres ciclos, caudal de 0,3 m³/h, con chaves de paso de comporta

- Propiedade do arquivo: CYPE INGENIEROS, S.A.
- Formato: FIEBDC-3/2002
- Divisa: EUR
- Custos indirectos: 3.00 %
- Gastos xerais: 13.00 %
- Beneficio industrial: 6.00 %
- IVE: 16.00 %

## I Instalacións

### IF Fontanería

#### IFT Sistemas de tratamento de auga

**IFT010** Ude Descalcificador compacto con mando por tempo de tres ciclos, caudal de 0,3 m³/h, con chaves de paso de comporta.
Subministración e instalación de descalcificador compacto con mando por tempo de tres ciclos, rosca de 3/4", presión de traballo de 1,5 a 6 bar, caudal de 0,3 m³/h e de 200x400x650 mm. Incluso p/p de tubos entre os distintos elementos e accesorios, chaves de paso de comporta de latón fundido, filtro de cartucho, electroválvula, tubería de desaugadoiro e billa para baleirado. Totalmente montado, conexionado e probado.
Inclúe: Replanteo. Colocación e fixación do descalcificador. Colocación e fixación de tuberías e accesorios. Conexionado.
Criterio de medición de proxecto: Número de unidades previstas, segundo documentación gráfica de Proxecto.
Criterio de medición de obra: Medirase o número de unidades realmente executadas segundo especificacións do Proxecto.

| Código | Ud | Descrición | Rendemento | Prezo | Importe |
|---|---|---|---|---|---|
| mt37svc010c | Ude | Válvula de comporta de latón fundido, para roscar, de 3/4". (material) | 2.000 | 6.83 | 13.66 |
| mt37eqt010ae | Ude | Filtro de cartucho formado por cabeza, vaso e cartucho contedor de carbón activo, rosca de 3/4", caudal de 0,4 m³/h. (material) | 1.000 | 25.46 | 25.46 |
| mt37eqt100aa | Ude | Descalcificador compacto con mando por tempo de tres ciclos, rosca de 3/4", presión de traballo de 1,5 a 6 bar, caudal de 0,3 m³/h e de 200x400x650 mm, incluso electroválvula para o bypass. (material) | 1.000 | 572.77 | 572.77 |
| mt36tie010aa | m | Tubo de PVC, serie B, de 32 mm de diámetro e 3 mm de espesor, con extremo abocardado, segundo UNE-EN 1329-1. (material) | 0.500 | 1.35 | 0.68 |
| mt37sve010b | Ude | Válvula de esfera de latón niquelado para roscar de 1/2". (material) | 1.000 | 4.13 | 4.13 |
| mt37www010 | Ude | Material auxiliar para instalacións de fontanería. (material) | 1.000 | 1.40 | 1.40 |
| mo006 | h | Oficial 1ª fontaneiro. (man de obra) | 6.318 | 15.78 | 99.70 |
| mo098 | h | Axudante fontaneiro. (man de obra) | 6.318 | 14.62 | 92.37 |
| % | % | Costes directos complementarios | 4 % | 810.17 | 32.41 |
|  |  | Custos directos |  |  | 842.58 |
