# Válvula de retención de ferro fundido, DN 125 mm

- Propiedade do arquivo: CYPE INGENIEROS, S.A.
- Formato: FIEBDC-3/2002
- Divisa: EUR
- Custos indirectos: 3.00 %
- Gastos xerais: 13.00 %
- Beneficio industrial: 6.00 %
- IVE: 16.00 %

## I Instalacións

### IF Fontanería

#### IFW Elementos

**IFW040** Ude Válvula de retención de ferro fundido, DN 125 mm.
Subministración e instalación de válvula de retención de dobre clapeta, con corpo de ferro fundido e clapeta, eixo e resorte de aceiro inoxidable, DN 125 mm, PN 16 atm. Totalmente montada, conexionada e probada.
Inclúe: Replanteo. Colocación da válvula. Conexionado.
Criterio de medición de proxecto: Número de unidades previstas, segundo documentación gráfica de Proxecto.
Criterio de medición de obra: Medirase o número de unidades realmente executadas segundo especificacións do Proxecto.

| Código | Ud | Descrición | Rendemento | Prezo | Importe |
|---|---|---|---|---|---|
| mt37svr020g | Ude | Válvula de retención de dobre clapeta, con corpo de ferro fundido e clapeta, eixo e resorte de aceiro inoxidable, DN 125 mm, PN 16 atm. (material) | 1.000 | 79.36 | 79.36 |
| mt37www010 | Ude | Material auxiliar para instalacións de fontanería. (material) | 1.000 | 1.40 | 1.40 |
| mo006 | h | Oficial 1ª fontaneiro. (man de obra) | 0.269 | 15.78 | 4.24 |
| mo098 | h | Axudante fontaneiro. (man de obra) | 0.269 | 14.62 | 3.93 |
| % | % | Costes directos complementarios | 2 % | 88.93 | 1.78 |
|  |  | Custos directos |  |  | 90.71 |
