# Válvula de retención de ferro fundido, DN 200 mm

- Propiedade do arquivo: CYPE INGENIEROS, S.A.
- Formato: FIEBDC-3/2002
- Divisa: EUR
- Custos indirectos: 3.00 %
- Gastos xerais: 13.00 %
- Beneficio industrial: 6.00 %
- IVE: 16.00 %

## I Instalacións

### IF Fontanería

#### IFW Elementos

**IFW040** Ude Válvula de retención de ferro fundido, DN 200 mm.
Subministración e instalación de válvula de retención de dobre clapeta, con corpo de ferro fundido e clapeta, eixo e resorte de aceiro inoxidable, DN 200 mm, PN 16 atm. Totalmente montada, conexionada e probada.
Inclúe: Replanteo. Colocación da válvula. Conexionado.
Criterio de medición de proxecto: Número de unidades previstas, segundo documentación gráfica de Proxecto.
Criterio de medición de obra: Medirase o número de unidades realmente executadas segundo especificacións do Proxecto.

| Código | Ud | Descrición | Rendemento | Prezo | Importe |
|---|---|---|---|---|---|
| mt37svr020i | Ude | Válvula de retención de dobre clapeta, con corpo de ferro fundido e clapeta, eixo e resorte de aceiro inoxidable, DN 200 mm, PN 16 atm. (material) | 1.000 | 193.74 | 193.74 |
| mt37www010 | Ude | Material auxiliar para instalacións de fontanería. (material) | 1.000 | 1.40 | 1.40 |
| mo006 | h | Oficial 1ª fontaneiro. (man de obra) | 0.431 | 15.78 | 6.80 |
| mo098 | h | Axudante fontaneiro. (man de obra) | 0.431 | 14.62 | 6.30 |
| % | % | Costes directos complementarios | 2 % | 208.24 | 4.16 |
|  |  | Custos directos |  |  | 212.40 |
