# Purgador automático de aire con boia e rosca de 3/4" de diámetro, corpo e tapa de latón

- Propiedade do arquivo: CYPE INGENIEROS, S.A.
- Formato: FIEBDC-3/2002
- Divisa: EUR
- Custos indirectos: 3.00 %
- Gastos xerais: 13.00 %
- Beneficio industrial: 6.00 %
- IVE: 16.00 %

## I Instalacións

### IF Fontanería

#### IFW Elementos

**IFW050** Ude Purgador automático de aire con boia e rosca de 3/4" de diámetro, corpo e tapa de latón.
Suministración e instalación de purgador automático de aire con boia e rosca de 3/4" de diámetro, corpo e tapa de latón, para unha presión máxima de traballo de 10 bar e unha temperatura máxima de 110°C. Totalmente montado, conexionado e probado.
Inclúe: Replanteo. Colocación do purgador. Conexionado.
Criterio de medición de proxecto: Número de unidades previstas, segundo documentación gráfica de Proxecto.
Criterio de medición de obra: Medirase o número de unidades realmente executadas segundo especificacións do Proxecto.

| Código | Ud | Descrición | Rendemento | Prezo | Importe |
|---|---|---|---|---|---|
| mt37sgl020e | Ude | Purgador automático de aire con boia e rosca de 3/4" de diámetro, corpo e tapa de latón, para unha presión máxima de traballo de 10 bar e unha temperatura máxima de 110°C. (material) | 1.000 | 8.04 | 8.04 |
| mt37www010 | Ude | Material auxiliar para instalacións de fontanería. (material) | 1.000 | 1.40 | 1.40 |
| mo006 | h | Oficial 1ª fontaneiro. (man de obra) | 0.108 | 15.78 | 1.70 |
| mo098 | h | Axudante fontaneiro. (man de obra) | 0.108 | 14.62 | 1.58 |
| % | % | Costes directos complementarios | 2 % | 12.72 | 0.25 |
|  |  | Custos directos |  |  | 12.97 |
