# Válvula limitadora de presión de latón, de 1/2" DN 15 mm de diámetro, presión máxima de entrada de 25 bar

- Propiedade do arquivo: CYPE INGENIEROS, S.A.
- Formato: FIEBDC-3/2002
- Divisa: EUR
- Custos indirectos: 3.00 %
- Gastos xerais: 13.00 %
- Beneficio industrial: 6.00 %
- IVE: 16.00 %

## I Instalacións

### IF Fontanería

#### IFW Elementos

**IFW060** Ude Válvula limitadora de presión de latón, de 1/2" DN 15 mm de diámetro, presión máxima de entrada de 25 bar.
Subministración e instalación de válvula limitadora de presión de latón, de 1/2" DN 15 mm de diámetro, presión máxima de entrada de 25 bar e presión de saída regulable entre 0,5 e 6 bar. Ata manómetro, elementos de montaxe e demais accesorios necesarios para o seu correcto funcionamento. Totalmente montada, conexionada e probada.
Inclúe: Replanteo. Conexionado.
Criterio de medición de proxecto: Número de unidades previstas, segundo documentación gráfica de Proxecto.
Criterio de medición de obra: Medirase o número de unidades realmente executadas segundo especificacións do Proxecto.

| Código | Ud | Descrición | Rendemento | Prezo | Importe |
|---|---|---|---|---|---|
| mt37svl020a | Ude | Válvula limitadora de presión de latón, de 1/2" DN 15 mm de diámetro, presión máxima de entrada de 25 bar e presión de saída regulable entre 0,5 e 6 bar, temperatura máxima de 130°C, con racores. (material) | 1.000 | 31.68 | 31.68 |
| mt42www041 | Ude | Manómetro con baño de glicerina e diámetro de esfera de 100 mm, con toma vertical, para montaxe roscado de 1/4", escala de presión de 0 a 10 bar. (material) | 1.000 | 11.00 | 11.00 |
| mt37www010 | Ude | Material auxiliar para instalacións de fontanería. (material) | 1.000 | 1.40 | 1.40 |
| mo006 | h | Oficial 1ª fontaneiro. (man de obra) | 0.108 | 15.78 | 1.70 |
| mo098 | h | Axudante fontaneiro. (man de obra) | 0.108 | 14.62 | 1.58 |
| % | % | Costes directos complementarios | 2 % | 47.36 | 0.95 |
|  |  | Custos directos |  |  | 48.31 |
