# Arqueta de obra de fábrica, de dimensións interiores 51x51x65 cm, con marco e tapa de fundición, para aloxamento da válvula

- Propiedade do arquivo: CYPE INGENIEROS, S.A.
- Formato: FIEBDC-3/2002
- Divisa: EUR
- Custos indirectos: 3.00 %
- Gastos xerais: 13.00 %
- Beneficio industrial: 6.00 %
- IVE: 16.00 %

## I Instalacións

### IF Fontanería

#### IFW Elementos

**IFW070** Ude Arqueta de obra de fábrica, de dimensións interiores 51x51x65 cm, con marco e tapa de fundición, para aloxamento da válvula.
Formación de arqueta soterrada, de dimensións interiores 51x51x65 cm, construida con fábrica de ladrillo cerámico perforado, de 1/2 pie de espesor, recibido con morteiro de cemento M-5, sobre soleira de formigón en masa HM-30/B/20/I+Qb de 15 cm de grosor, enfoscada e bruñida interiormente con morteiro de cemento M-15 formando arestas e esquinas a media caña, con marco e tapa de fundición clase B-125 segundo UNE-EN 124, para aloxamento da válvula. Ata escavación mecánica e recheo do trasdós con material granular, formación de buracos para o paso dos tubos. Totalmente montada.
Inclúe: Replanteo da arqueta. Escavación con medios mecánicos. Eliminación das terras soltas do fondo da excavación. Verquido e compactación do formigón en formación de soleira. Formación da obra de fábrica con ladrillos, previamente humedecidos, colocados con morteiro. Enfoscado e bruñido con morteiro, redondeando os ángulos do fondo e das paredes interiores da arqueta. Formación de buratos para o paso dos tubos. Conexionado. Colocación da tapa. Recheo do trasdós. Eliminación de restos, limpeza final e retirada de escombros. Carga de entullos sobre camión ou contedor.
Criterio de medición de proxecto: Número de unidades previstas, segundo documentación gráfica de Proxecto.
Criterio de medición de obra: Medirase o número de unidades realmente executadas segundo especificacións do Proxecto.

| Código | Ud | Descrición | Rendemento | Prezo | Importe |
|---|---|---|---|---|---|
| mt10hmf010kn | m³ | Formigón HM-30/B/20/I+Qb, fabricado en central, con cemento SR. (material) | 0.147 | 98.19 | 14.43 |
| mt04lpa010b | Ude | Ladrillo cerámico perforado para revestir, 25x12x10 cm, segundo UNE-EN 771-1. (material) | 56.000 | 0.14 | 7.84 |
| mt09mor010c | m³ | Morteiro de cemento CEM II/B-P 32,5 N tipo M-5, confecionado na obra con 250 kg/m³ de cemento e unha proporción en volume 1/6. (material) | 0.019 | 115.30 | 2.19 |
| mt09mor010f | m³ | Morteiro de cemento CEM II/B-P 32,5 N tipo M-15, confecionado na obra con 450 kg/m³ de cemento e unha proporción en volume 1/3. (material) | 0.024 | 149.30 | 3.58 |
| mt11arf020b | Ude | Marco e tapa de fundición, 50x50 cm, para arqueta rexistrable, clase B-125 segundo UNE-EN 124. (material) | 1.000 | 27.15 | 27.15 |
| mt01arr010a | t | Grava de canteira, de 19 a 25 mm de diámetro. (material) | 0.704 | 7.23 | 5.09 |
| mq01ret020b | h | Retrocargadora sobre neumáticos 100 CV. (maquinaria) | 0.140 | 35.52 | 4.97 |
| au00auh040 |  | Vibrador de formigón, eléctrico. | 1.000 | 0.00 | 0.00 |
| mo018 | h | Oficial 1ª construcción. (man de obra) | 1.697 | 15.28 | 25.93 |
| mo104 | h | Peón ordinario construcción. (man de obra) | 1.268 | 13.97 | 17.71 |
| % | % | Costes directos complementarios | 2 % | 108.89 | 2.18 |
|  |  | Custos directos |  |  | 111.07 |
