# Arqueta prefabricada de polipropileno, de dimensións interiores 23 cm de diámetro na base e 20 cm de altura, con tapa, para aloxamento da válvula

- Propiedade do arquivo: CYPE INGENIEROS, S.A.
- Formato: FIEBDC-3/2002
- Divisa: EUR
- Custos indirectos: 3.00 %
- Gastos xerais: 13.00 %
- Beneficio industrial: 6.00 %
- IVE: 16.00 %

## I Instalacións

### IF Fontanería

#### IFW Elementos

**IFW070** Ude Arqueta prefabricada de polipropileno, de dimensións interiores 23 cm de diámetro na base e 20 cm de altura, con tapa, para aloxamento da válvula.
Subministración e montaxe de arqueta soterrada, de dimensións interiores 23 cm de diámetro na base e 20 cm de altura, prefabricada de polipropileno, sobre soleira de formigón en masa HM-20/B/20/I de 15 cm de grosor, con tapa de 18 cm de diámetro, para aloxamento da válvula. Ata escavación manual e recheo do trasdós con material granular, formación de buracos para o paso dos tubos. Totalmente montada.
Inclúe: Replanteo da arqueta. Escavación con medios manuais. Eliminación das terras soltas do fondo da excavación. Verquido e compactación do formigón en formación de soleira. Colocación da arqueta prefabricada. Formación de buratos para o paso dos tubos. Conexionado. Colocación da tapa. Recheo do trasdós. Eliminación de restos, limpeza final e retirada de escombros. Carga de entullos sobre camión ou contedor.
Criterio de medición de proxecto: Número de unidades previstas, segundo documentación gráfica de Proxecto.
Criterio de medición de obra: Medirase o número de unidades realmente executadas segundo especificacións do Proxecto.

| Código | Ud | Descrición | Rendemento | Prezo | Importe |
|---|---|---|---|---|---|
| mt10hmf010Mm | m³ | Formigón HM-20/B/20/I, fabricado en central. (material) | 0.042 | 70.64 | 2.97 |
| mt37aar020a | Ude | Arqueta prefabricada de polipropileno, de sección circular, de 23 cm de diámetro na base e 20 cm de altura, con tapa de cor verde de 18 cm de diámetro. (material) | 1.000 | 3.53 | 3.53 |
| mt01arr010a | t | Grava de canteira, de 19 a 25 mm de diámetro. (material) | 0.098 | 7.23 | 0.71 |
| au00auh040 |  | Vibrador de formigón, eléctrico. | 1.000 | 0.00 | 0.00 |
| mo018 | h | Oficial 1ª construcción. (man de obra) | 0.539 | 15.28 | 8.24 |
| mo104 | h | Peón ordinario construcción. (man de obra) | 0.597 | 13.97 | 8.34 |
| % | % | Costes directos complementarios | 2 % | 23.79 | 0.48 |
|  |  | Custos directos |  |  | 24.27 |
