# Colector de cobre, con entrada de 3/4" de diámetro e tres derivacións de 1/2" de diámetro, para unión roscada, manómetro e chave

- Propiedade do arquivo: CYPE INGENIEROS, S.A.
- Formato: FIEBDC-3/2002
- Divisa: EUR
- Custos indirectos: 3.00 %
- Gastos xerais: 13.00 %
- Beneficio industrial: 6.00 %
- IVE: 16.00 %

## I Instalacións

### IG Gas

#### IGI Instalación interior

**IGI025** Ude Colector de cobre, con entrada de 3/4" de diámetro e tres derivacións de 1/2" de diámetro, para unión roscada, manómetro e chave.
Subministración e instalación de colector de cobre, con entrada de 3/4" de diámetro e tres derivacións de 1/2" de diámetro, para unión roscada, manómetro de aceiro inoxidable e chave de esfera de latón con mando de bolvoreta. Ata elementos de montaxe e demais accesorios necesarios para o seu correcto funcionamento. Totalmente montado, conexionado e probado.
Inclúe: Replanteo. Colocación e fixación do colector. Montaxe do manómetro e da chave. Conexionado de tubaxes.
Criterio de medición de proxecto: Número de unidades previstas, segundo documentación gráfica de Proxecto.
Criterio de medición de obra: Medirase o número de unidades realmente executadas segundo especificacións do Proxecto.

| Código | Ud | Descrición | Rendemento | Prezo | Importe |
|---|---|---|---|---|---|
| mt43acc010a | Ude | Colector de cobre, con entrada de 3/4" de diámetro e tres derivacións de 1/2" de diámetro, para unión roscada. (material) | 1.000 | 72.17 | 72.17 |
| mt43acc020 | Ude | Manómetro de aceiro inoxidable para unha presión de 0 a 600 mbar, de 100 mm de diámetro, rosca de conexión de 1/2" e precisión del 0,5%. (material) | 1.000 | 94.58 | 94.58 |
| mt43acv060a | Ude | Chave de esfera de latón con mando de bolvoreta, con rosca cilíndrica GAS femia-macho de 1/2" de diámetro, PN=5 bar, segundo UNE 60718. (material) | 1.000 | 10.82 | 10.82 |
| mt43www010 | Ude | Material auxiliar para instalacións de gas. (material) | 1.000 | 1.40 | 1.40 |
| mo008 | h | Oficial 1ª instalador de gas. (man de obra) | 0.463 | 15.78 | 7.31 |
| mo100 | h | Axudante instalador de gas. (man de obra) | 0.463 | 14.62 | 6.77 |
| % | % | Costes directos complementarios | 2 % | 193.05 | 3.86 |
|  |  | Custos directos |  |  | 196.91 |
