# Colector de cobre, con entrada de 3/4" de diámetro e catro derivacións de 1/2" de diámetro, para unión roscada e manómetro

- Propiedade do arquivo: CYPE INGENIEROS, S.A.
- Formato: FIEBDC-3/2002
- Divisa: EUR
- Custos indirectos: 3.00 %
- Gastos xerais: 13.00 %
- Beneficio industrial: 6.00 %
- IVE: 16.00 %

## I Instalacións

### IG Gas

#### IGI Instalación interior

**IGI025** Ude Colector de cobre, con entrada de 3/4" de diámetro e catro derivacións de 1/2" de diámetro, para unión roscada e manómetro.
Subministración e instalación de colector de cobre, con entrada de 3/4" de diámetro e catro derivacións de 1/2" de diámetro, para unión roscada e manómetro de aceiro inoxidable. Ata elementos de montaxe e demais accesorios necesarios para o seu correcto funcionamento. Totalmente montado, conexionado e probado.
Inclúe: Replanteo. Colocación e fixación do colector. Montaxe do manómetro. Conexionado de tubaxes.
Criterio de medición de proxecto: Número de unidades previstas, segundo documentación gráfica de Proxecto.
Criterio de medición de obra: Medirase o número de unidades realmente executadas segundo especificacións do Proxecto.

| Código | Ud | Descrición | Rendemento | Prezo | Importe |
|---|---|---|---|---|---|
| mt43acc010c | Ude | Colector de cobre, con entrada de 3/4" de diámetro e catro derivacións de 1/2" de diámetro, para unión roscada. (material) | 1.000 | 82.55 | 82.55 |
| mt43acc020 | Ude | Manómetro de aceiro inoxidable para unha presión de 0 a 600 mbar, de 100 mm de diámetro, rosca de conexión de 1/2" e precisión del 0,5%. (material) | 1.000 | 94.58 | 94.58 |
| mt43www010 | Ude | Material auxiliar para instalacións de gas. (material) | 1.000 | 1.40 | 1.40 |
| mo008 | h | Oficial 1ª instalador de gas. (man de obra) | 0.353 | 15.78 | 5.57 |
| mo100 | h | Axudante instalador de gas. (man de obra) | 0.353 | 14.62 | 5.16 |
| % | % | Costes directos complementarios | 2 % | 189.26 | 3.79 |
|  |  | Custos directos |  |  | 193.05 |
