# Detector de movemento de infrabermellos automático, para unha potencia máxima de 300 W, ángulo de detección 130°, alcance 8 m

- Propiedade do arquivo: CYPE INGENIEROS, S.A.
- Formato: FIEBDC-3/2002
- Divisa: EUR
- Custos indirectos: 3.00 %
- Gastos xerais: 13.00 %
- Beneficio industrial: 6.00 %
- IVE: 16.00 %

## I Instalacións

### II Iluminación

#### IIC Sistemas de control e regulación

**IIC020** Ude Detector de movemento de infrabermellos automático, para unha potencia máxima de 300 W, ángulo de detección 130°, alcance 8 m.
Subministración e instalación de detector de movemento de infrabermellos automático, para unha potencia máxima de 300 W, 230 V e 50 Hz, ángulo de detección 130°, alcance 8 m, para mando automático da iluminación. Incluso accesorios, caixa de empotrar con parafusos de fixación e material auxiliar. Totalmente montado, conexionado e comprobado.
Inclúe: Replanteo do emprazamento do detector. Colocación da caixa. Conexionado de cables. Colocación do detector.
Criterio de medición de proxecto: Número de unidades previstas, segundo documentación gráfica de Proxecto.
Criterio de medición de obra: Medirase o número de unidades realmente executadas segundo especificacións do Proxecto.

| Código | Ud | Descrición | Rendemento | Prezo | Importe |
|---|---|---|---|---|---|
| mt34crg040a | Ude | Detector de movemento de infrabermellos automático, para unha potencia máxima de 300 W, 230 V e 50 Hz, ángulo de detección 130°, alcance 8 m, con temporizador e luminancia regulables. (material) | 1.000 | 28.01 | 28.01 |
| mt35caj010a | Ude | Caixa de encaixar universal, enlace polos 2 lados. (material) | 1.000 | 0.25 | 0.25 |
| mo001 | h | Oficial 1ª electricista. (man de obra) | 0.215 | 15.78 | 3.39 |
| mo093 | h | Axudante electricista. (man de obra) | 0.215 | 14.62 | 3.14 |
| % | % | Costes directos complementarios | 2 % | 34.79 | 0.70 |
|  |  | Custos directos |  |  | 35.49 |
