# Luminaria, de 1276x170x100 mm, para 2 lámpadas fluorescentes TL de 36 W

- Propiedade do arquivo: CYPE INGENIEROS, S.A.
- Formato: FIEBDC-3/2002
- Divisa: EUR
- Custos indirectos: 3.00 %
- Gastos xerais: 13.00 %
- Beneficio industrial: 6.00 %
- IVE: 16.00 %

## I Instalacións

### II Iluminación

#### III Interior

**III010** Ude Luminaria, de 1276x170x100 mm, para 2 lámpadas fluorescentes TL de 36 W.
Suministro e instalación de luminaria, de 1276x170x100 mm, para 2 lámpadas fluorescentes TL de 36 W, con corpo de poliéster reforzado con fibra de vidro; reflector interior de chapa de aceiro, termoesmaltado, branca; difusor de metacrilato; balasto magnético; protección IP 65 e rendimento maior do 65%. Ata lámparas, accesorios, suxeccións de ancoraxe e material auxiliar. Totalmente montada, conexionada e comprobada.
Inclúe: Replanteo. Montaxe, fixación e nivelación. Conexionado. Colocación de lámpadas e accesorios.
Criterio de medición de proxecto: Número de unidades previstas, segundo documentación gráfica de Proxecto.
Criterio de medición de obra: Medirase o número de unidades realmente executadas segundo especificacións do Proxecto.

| Código | Ud | Descrición | Rendemento | Prezo | Importe |
|---|---|---|---|---|---|
| mt34ode100eee | Ude | Luminaria, de 1276x170x100 mm, para 2 lámpadas fluorescentes TL de 36 W, con corpo de poliéster reforzado con fibra de vidro; reflector interior de chapa de aceiro, termoesmaltado, branca; difusor de metacrilato; balasto magnético; protección IP 65 e rendimento maior do 65%. (material) | 1.000 | 25.37 | 25.37 |
| mt34tuf010l | Ude | Tubo fluorescente TL de 36 W. (material) | 2.000 | 7.21 | 14.42 |
| mt34www011 | Ude | Material auxiliar para instalación de aparatos de iluminación. (material) | 1.000 | 0.90 | 0.90 |
| mo001 | h | Oficial 1ª electricista. (man de obra) | 0.327 | 15.78 | 5.16 |
| mo093 | h | Axudante electricista. (man de obra) | 0.327 | 14.62 | 4.78 |
| % | % | Costes directos complementarios | 2 % | 50.63 | 1.01 |
|  |  | Custos directos |  |  | 51.64 |
