# Canalización externa soterrada formada por 3 tubos de polietileno de 63 mm de diámetro, en edificación de ata 4 PAU

- Propiedade do arquivo: CYPE INGENIEROS, S.A.
- Formato: FIEBDC-3/2002
- Divisa: EUR
- Custos indirectos: 3.00 %
- Gastos xerais: 13.00 %
- Beneficio industrial: 6.00 %
- IVE: 16.00 %

## I Instalacións

### IL Infraestructura de telecomunicacións

#### ILA Acometidas

**ILA020** m Canalización externa soterrada formada por 3 tubos de polietileno de 63 mm de diámetro, en edificación de ata 4 PAU.
Suministro e instalación de canalización externa soterrada entre a arqueta de entrada e o rexistro de ligazón inferior no interior do edificio ou directamente no RITI ou RITU, en edificación de ata 4 PAU, formada por 3 tubos (2 TBA+STDP, 1 reserva) de polietileno de 63 mm de diámetro, suministrado en rolo, resistencia á compresión 450 N, resistencia ó impacto 20 xulios, executada en zanxa de 45x75 cm, cos tubos embebidos nun prisma de formigón en masa HM-20/B/20/I con 6 cm de recubrimento superior e inferior e 5,5 cm de recubrimento lateral, sin incluir la excavación ni el relleno perimetral posterior. Ata p/p de vertedura e compactación do formigón para a formación da soleira e o prisma de formigón en masa, soportes separadores de tubos de PVC colocados cada 100 cm e fío guía. Totalmente montada.
Inclúe: Replanteo e trazado da gabia. Refinado de fondos e laterais a man, con extracción das terras. Verquido e compactación do formigón en formación de soleira. Presentación en seco de tubos. Verquido e compactación do formigón para formación do prisma.
Criterio de medición de proxecto: Lonxitude medida en proxección horizontal, segundo documentación gráfica de Proxecto.
Criterio de medición de obra: Medirase, en proxección horizontal, a lonxitude realmente executada segundo especificacións do Proxecto.

| Código | Ud | Descrición | Rendemento | Prezo | Importe |
|---|---|---|---|---|---|
| mt35aia070ac | m | Tubo curvable, suministrado en rolo, de polietileno de dobre parede (interior lisa e exterior corrugada), de cor laranxa, de 63 mm de diámetro nominal, para canalización soterrada, resistencia á compresión 450 N, resistencia ó impacto 20 xulios, con grao de protección IP 549 segundo UNE 20324, con fío guía incorporado. Segundo UNE-EN 61386-1, UNE-EN 61386-22 e UNE-EN 50086-2-4. (material) | 3.000 | 2.79 | 8.37 |
| mt40iva020d | Ude | Soporte separador de tubos de PVC ríxido de 63 mm de diámetro. (material) | 1.180 | 1.68 | 1.98 |
| mt10hmf010Mm | m³ | Formigón HM-20/B/20/I, fabricado en central. (material) | 0.073 | 70.64 | 5.16 |
| mt40www050 | Ude | Material auxiliar para infraestructura de telecomunicacións. (material) | 0.300 | 1.43 | 0.43 |
| au00auh040 |  | Vibrador de formigón, eléctrico. | 1.000 | 0.00 | 0.00 |
| mo018 | h | Oficial 1ª construcción. (man de obra) | 0.066 | 15.28 | 1.01 |
| mo104 | h | Peón ordinario construcción. (man de obra) | 0.066 | 13.97 | 0.92 |
| % | % | Costes directos complementarios | 2 % | 17.87 | 0.36 |
|  |  | Custos directos |  |  | 18.23 |
