# Equipamento completo para RITS, ata 20 PAU, en armario de 200x100x50 cm

- Propiedade do arquivo: CYPE INGENIEROS, S.A.
- Formato: FIEBDC-3/2002
- Divisa: EUR
- Custos indirectos: 3.00 %
- Gastos xerais: 13.00 %
- Beneficio industrial: 6.00 %
- IVE: 16.00 %

## I Instalacións

### IL Infraestructura de telecomunicacións

#### ILR Equipamento para recintos

**ILR020** Ude Equipamento completo para RITS, ata 20 PAU, en armario de 200x100x50 cm.
Instalación de equipamento completo para RITS, recinto superior de instalacións de telecomunicación, de ata 20 puntos de acceso a usuario, en armario de 200x100x50 cm, composto de: cadro de protección superficial cun grao de protección mínimo IP 4X + IK 05 e con regleteiro para a conexión do cable de posta a terra dotado de 1 interruptor xeral automático de corte omnipolar de tensión nominal mínima 230/400 Vca, intensidade nominal de 25 A e poder de corte suficiente para a intensidade de curtocircuito que poida producirse no punto da súa instalación, de 4500 A como mínimo, 1 interruptor diferencial de corte omnipolar de tensión nominal mínima 230/400 Vca, frecuencia 50-60 Hz, intensidade nominal de 25 A, intensidade de defecto 300 mA de tipo selectivo e 3 interruptores automáticos magnetotérmicos de corte omnipolar de tensión nominal mínima 230/400 Vca e poder de corte mínimo de 4500 A para a protección do alumeado (10 A), das bases de toma de corrente do recinto (16 A) e dos equipos de cabeceira da infraestructura de radiodifusión e televisión (16 A); un interruptor unipolar e 4 bases de enchufe con toma de terra e 16 A de capacidade, coas súas caixas de empotrar e de derivación e tubo protector; toma de terra formada por un anel pechado interior de cobre, de 25 mm² de sección, unido á toma de terra do edificio; punto de luz no teito con portalámparas e lámpara de 60 W e bloque de emerxencia; placa de identificación de 200x200 mm. Ata previsión de dúas canalizacións fixas en superficie de 25 m dende a centralización de contadores, mediante tubos protectores de PVC ríxido, para a súa utilización por posibles compañías operadoras de servizos de telecomunicación. Totalmente montado, conexionado e probado.
Inclúe: Replanteo de canalizacións e accesorios. Paso de tubos de protección en rozas. Nivelación e sujeción de ferraxes. Montaxe das compoñentes. Execución do circuito de terra. Tendido de cables. Empalme no interior de caixas. Conexionado dos conductores. Colocación de mecanismos.
Criterio de medición de proxecto: Número de unidades previstas, segundo documentación gráfica de Proxecto.
Criterio de medición de obra: Medirase o número de unidades realmente executadas segundo especificacións do Proxecto.

| Código | Ud | Descrición | Rendemento | Prezo | Importe |
|---|---|---|---|---|---|
| mt35cgm041z | Ude | Caixa de superficie con porta transparente, para aloxamento dos interruptores de protección da instalación, 2 filas de 12 módulos. Fabricada en ABS autoextinguible, con grao de protección IP40 e dobe illamento (clase II), de cor branca RAL 9010. Segundo UNE-EN 60670-1. (material) | 1.000 | 33.05 | 33.05 |
| mt40iae010 | Ude | Regleta para posta a terra, de 500 mm de lonxitude, con conectores cada 25 mm. (material) | 1.000 | 34.65 | 34.65 |
| mt35ttc010a | m | Conductor de cobre espido, de 25 mm². (material) | 2.500 | 1.30 | 3.25 |
| mt35aia010b | m | Tubo curvable de PVC, corrugado, de cor negra, de 20 mm de diámetro nominal, para canalización empotrada en obra de fábrica (paredes e teitos). Resistencia á compresión 320 N, resistencia ó impacto 1 xulio, temperatura de traballo -5°C ata 60°C, con grao de protección IP 545 segundo UNE 20324, non propagador da chama. Segundo UNE-EN 61386-1 e UNE-EN 61386-22. (material) | 3.000 | 0.29 | 0.87 |
| mt35cun020a | m | Cable unipolar ES07Z1-K (AS), non propagador da chama, con conductor multifilar de cobre clase 5 (-K) de 1,5 mm² de sección, con illamento de composto termoplástico a base de poliolefina ceibe de halóxenos con baixa emisión de fumes e gases corrosivos (Z1), sendo a súa tensión asignada de 450/750 V. Segundo UNE 211025. (material) | 15.000 | 0.41 | 6.15 |
| mt35cun020b | m | Cable unipolar ES07Z1-K (AS), non propagador da chama, con conductor multifilar de cobre clase 5 (-K) de 2,5 mm² de sección, con illamento de composto termoplástico a base de poliolefina ceibe de halóxenos con baixa emisión de fumes e gases corrosivos (Z1), sendo a súa tensión asignada de 450/750 V. Segundo UNE 211025. (material) | 4.500 | 0.62 | 2.79 |
| mt35cgm021abaah | Ude | Interruptor xeral automático (IGA), con 6 kA de poder de corte, de 25 A de intensidade nominal, curva C, de corte omnipolar (2P), de 2 módulos, incluso p/p de accesorios de montaxe. Segundo UNE-EN 60898-1. (material) | 1.000 | 14.08 | 14.08 |
| mt35cgm029aa | Ude | Interruptor diferencial instantáneo, 2P/25A/30mA, de 2 módulos, incluso p/p de accesorios de montaxe. Segundo UNE-EN 61008-1. (material) | 1.000 | 90.99 | 90.99 |
| mt35cgm021bbaab | Ude | Interruptor automático magnetotérmico, con 6 kA de poder de corte, de 10 A de intensidade nominal, curva C, de corte omnipolar (2P), de 2 módulos, incluso p/p de accesorios de montaxe. Segundo UNE-EN 60898-1. (material) | 1.000 | 12.43 | 12.43 |
| mt35cgm021bbaad | Ude | Interruptor automático magnetotérmico, con 6 kA de poder de corte, de 16 A de intensidade nominal, curva C, de corte omnipolar (2P), de 2 módulos, incluso p/p de accesorios de montaxe. Segundo UNE-EN 60898-1. (material) | 2.000 | 12.66 | 25.32 |
| mt33seg100a | Ude | Interruptor unipolar, gama básica, con tecla simple e marco de 1 elemento de cor branca e embelecedor de cor branca. (material) | 1.000 | 5.84 | 5.84 |
| mt33seg107a | Ude | Base de enchufe de 16 A 2P+T, gama básica, con tapa e marco de 1 elemento de cor branca e embelecedor de cor branca. (material) | 4.000 | 6.22 | 24.88 |
| mt35caj010a | Ude | Caixa de encaixar universal, enlace polos 2 lados. (material) | 5.000 | 0.25 | 1.25 |
| mt35caj020a | Ude | Caixa de derivación para empotrar de 105x105 mm, con grao de protección normal, regletas de conexión e tapa de rexistro. (material) | 1.000 | 1.79 | 1.79 |
| mt40iae030 | Ude | Portalámparas serie estándar. (material) | 1.000 | 1.42 | 1.42 |
| mt34tuf020n | Ude | Lámpada fluorescente compacta TC-D de 18 W. (material) | 1.000 | 4.47 | 4.47 |
| mt34aem010b | Ude | Luminaria de emerxencia, con tubo lineal fluorescente, 6 W - G5, fluxo luminoso 70 lúmenes, carcasa de 245x110x58 mm, clase II, IP 42, con baterías de Ni-Cd de alta temperatura, autonomía de 1 h, alimentación a 230 V, tempo de carga 24 h. (material) | 1.000 | 31.53 | 31.53 |
| mt40iae050 | Ude | Placa de identificación de 200x200 mm, resistente ó lume, para RIT. (material) | 1.000 | 6.45 | 6.45 |
| mt35aia090md | m | Tubo ríxido de PVC, enchufable, curvable en quente, de cor negra, de 32 mm de diámetro nominal, para canalización fixa en superficie. Resistencia á compresión 1250 N, resistencia ó impacto 2 xulios, temperatura de traballo -5°C ata 60°C, con grao de protección IP 547 segundo UNE 20324, propiedades eléctricas: illante, non propagador da chama. Segundo UNE-EN 61386-1 e UNE-EN 61386-22. Incluso p/p de abrazadeiras, elementos de suxección e accesorios (curvas, manguitos, tes, codos e curvas flexibles). (material) | 25.000 | 2.17 | 54.25 |
| mt40www050 | Ude | Material auxiliar para infraestructura de telecomunicacións. (material) | 2.000 | 1.43 | 2.86 |
| op00ato010 |  | Atornillador. | 1.000 | 0.00 | 0.00 |
| op00mar010 |  | Martillo. | 1.000 | 0.00 | 0.00 |
| op00tal010 |  | Taladro. | 1.000 | 0.00 | 0.00 |
| mo000 | h | Oficial 1ª instalador de telecomunicacións. (man de obra) | 2.747 | 15.78 | 43.35 |
| mo052 | h | Axudante instalador de telecomunicacións. (man de obra) | 2.472 | 14.62 | 36.14 |
| % | % | Costes directos complementarios | 2 % | 437.81 | 8.76 |
|  |  | Custos directos |  |  | 446.57 |
