# Grupo de presión de auga contra incendios

- Propiedade do arquivo: CYPE INGENIEROS, S.A.
- Formato: FIEBDC-3/2002
- Divisa: EUR
- Custos indirectos: 3.00 %
- Gastos xerais: 13.00 %
- Beneficio industrial: 6.00 %
- IVE: 16.00 %

## I Instalacións

### IO Contra incendios

#### IOB Sistemas de abastecemento de auga

**IOB021** Ude Grupo de presión de auga contra incendios, formado por: unha bomba principal centrífuga accionada por motor asíncrono de 2 polos de 5,5 kW, unha bomba auxiliar iockey accionada por motor eléctrico de 0,9 kW, depósito hidroneumático de 20 l, bancada metálica, cadro eléctrico, e colector de impulsión, con caudalímetro para grupo contra incendios de tipo rotámetro de lectura directa.
Subministración e instalación de grupo de presión de auga contra incendios, formado por: unha bomba principal centrífuga nun escalón e dunha entrada, corpo de impulsión de fundición GG25 en espiral con patas de apoio e soporte coxinete con pata de apoio, aspiración axial e boca de impulsión radial hacia arriba, rodete radial de fundición GG25, pechado, compensación hidráulica mediante orificios de descarga no rodete, soporte con rodamentos de bolas lubricados de por vida, estanqueidade do eixo mediante peche mecánico segundo DIN 24960, eixo e camisa de eixo de aceiro inoxidable AISI 420, accionada por motor asíncrono de 2 polos de 5,5 kW, illamento clase F, protección IP 55, para alimentación trifásica a 400/690 V, unha bomba auxiliar iockey con corpo de bomba de aceiro inoxidable AISI 304, eixo de aceiro inoxidable AISI 416, corpos de aspiración e impulsión e contrabridas de ferro fundido, difusores de policarbonato con fibra de vidro, peche mecánico, accionada por motor eléctrico de 0,9 kW, depósito hidroneumático de 20 l, bancada metálica, válvulas de corte, antirretorno e de illamento, manómetros, presostatos, cadro eléctrico de forza e control para a operación totalmente automática do grupo, segundo UNE 23500, soporte metálico para cadro eléctrico, colector de impulsión, montado, conexionado e probado en fábrica, con caudalímetro para grupo contra incendios de tipo rotámetro de lectura directa, precisión del 10%, fabricado nunha soa peza de acrílico e flotador inoxidable. Ata p/p de unións, soportes, cóbados, manguitos, tes, pezas especiais e accesorios. Totalmente montado, conectado e probado pola impresa instaladora mediante as correspondentes probas de servizo (incluídas neste prezo).
Inclúe: Replanteo. Colocación e fixación do grupo de presión. Colocación e fixación de tuberías e accesorios. Conexionado. Realización de probas de servizo.
Criterio de medición de proxecto: Número de unidades previstas, segundo documentación gráfica de Proxecto.
Criterio de medición de obra: Medirase o número de unidades realmente executadas segundo especificacións do Proxecto.

| Código | Ud | Descrición | Rendemento | Prezo | Importe |
|---|---|---|---|---|---|
| mt37bce080aa1ab | Ude | Grupo de presión de auga contra incendios, formado por: unha bomba principal centrífuga, nun escalón e dunha entrada, corpo de impulsión de fundición GG25 en espiral con patas de apoio e soporte coxinete con pata de apoio, aspiración axial e boca de impulsión radial hacia arriba, rodete radial de fundición GG25, pechado, compensación hidráulica mediante orificios de descarga no rodete, soporte con rodamentos de bolas lubricados de por vida, estanqueidade do eixo mediante peche mecánico segundo DIN 24960, eixo e camisa de eixo de aceiro inoxidable AISI 420, accionada por motor asíncrono de 2 polos de 5,5 kW, illamento clase F, protección IP 55, para alimentación trifásica a 400/690 V, unha bomba auxiliar iockey con corpo de bomba de aceiro inoxidable AISI 304, eixo de aceiro inoxidable AISI 416, corpos de aspiración e impulsión e contrabridas de ferro fundido, difusores de policarbonato con fibra de vidro, peche mecánico, accionada por motor eléctrico de 0,9 kW, depósito hidroneumático de 20 l, bancada metálica, válvulas de corte, antirretorno e de illamento, manómetros, presostatos, cadro eléctrico de forza e control para a operación totalmente automática do grupo, segundo UNE 23500, soporte metálico para cadro eléctrico, colector de impulsión, montado, conexionado e probado en fábrica segundo UNE 23500. (material) | 1.000 | 4865.29 | 4865.29 |
| mt37bce300a | Ude | Caudalímetro para grupo contra incendios de tipo rotámetro de lectura directa, precisión del 10%, fabricado nunha soa peza de acrílico e flotador inoxidable. (material) | 1.000 | 247.95 | 247.95 |
| mt41www030 | Ude | Material auxiliar para instalacións contra incendios. (material) | 1.000 | 1.40 | 1.40 |
| mo006 | h | Oficial 1ª fontaneiro. (man de obra) | 6.608 | 15.78 | 104.27 |
| mo098 | h | Axudante fontaneiro. (man de obra) | 6.608 | 14.62 | 96.61 |
| % | % | Costes directos complementarios | 2 % | 5315.52 | 106.31 |
|  |  | Custos directos |  |  | 5421.83 |
