# Sirena electrónica, de cor vermello, para montaxe interior, con sinal acústica

- Propiedade do arquivo: CYPE INGENIEROS, S.A.
- Formato: FIEBDC-3/2002
- Divisa: EUR
- Custos indirectos: 3.00 %
- Gastos xerais: 13.00 %
- Beneficio industrial: 6.00 %
- IVE: 16.00 %

## I Instalacións

### IO Contra incendios

#### IOD Detección e alarma

**IOD005** Ude Sirena electrónica, de cor vermello, para montaxe interior, con sinal acústica.
Subministración e instalación de sirena electrónica, de cor vermello, para montaxe interior, con sinal acústica, alimentación a 24 Vcc, potencia sonora de 100 dB a 1 m e consumo de 14 mA. Totalmente montada, conexionada e probada.
Inclúe: Replanteo. Fixación no paramento mediante elementos de ancoraxe. Montaxe e conexionado da serea.
Criterio de medición de proxecto: Número de unidades previstas, segundo documentación gráfica de Proxecto.
Criterio de medición de obra: Medirase o número de unidades realmente executadas segundo especificacións do Proxecto.

| Código | Ud | Descrición | Rendemento | Prezo | Importe |
|---|---|---|---|---|---|
| mt41pig130a | Ude | Sirena electrónica, de cor vermello, para montaxe interior, con sinal acústica, alimentación a 24 Vcc, potencia sonora de 100 dB a 1 m e consumo de 14 mA, segundo UNE-EN 54-3. (material) | 1.000 | 35.79 | 35.79 |
| mo004 | h | Oficial 1ª instalador de redes y equipos de detección y seguridad. (man de obra) | 0.539 | 15.78 | 8.51 |
| mo096 | h | Axudante instalador de redes y equipos de detección y seguridad. (man de obra) | 0.539 | 14.62 | 7.88 |
| % | % | Costes directos complementarios | 2 % | 52.18 | 1.04 |
|  |  | Custos directos |  |  | 53.22 |
