# Protección pasiva contra incendios de condutos metálicos de sección rectangular para garantir a resistencia ó lume EI 15 segundo UNE-EN 1366-1 mediante recubrimento con panel de lá de vidro

- Propiedade do arquivo: CYPE INGENIEROS, S.A.
- Formato: FIEBDC-3/2002
- Divisa: EUR
- Custos indirectos: 3.00 %
- Gastos xerais: 13.00 %
- Beneficio industrial: 6.00 %
- IVE: 16.00 %

## I Instalacións

### IO Contra incendios

#### IOJ Protección pasiva contra incendios

**IOJ030** m² Protección pasiva contra incendios de condutos metálicos de sección rectangular para garantir a resistencia ó lume EI 15 segundo UNE-EN 1366-1 mediante recubrimento con panel de lá de vidro, segundo UNE-EN 13162, de 30 mm de espesor.
Subministración e instalación de sistema de protección pasiva contra incendios de condutos metálicos de sección rectangular para garantir a resistencia ó lume EI 15 segundo UNE-EN 1366-1 mediante ou recobremento con panel de lá de vidro, segundo UNE-EN 13162, de 30 mm de espesor, conductividade térmica 0,03 W/(mK). Ata p/p de cortes, fixación dous paneis con cola sobre a superficie metálica, encolado dás xuntas en todo ou seu grosor e selado dás mesmas con cinta de aluminio. Totalmente montado.
Inclúe: Corte e axuste dos paneis. Fixación dos paneis con cola. Encolado das xuntas en todo o seu grosor. Selado de xuntas con cinta de aluminio.
Criterio de medición de proxecto: Superficie medida segundo documentación gráfica de Proxecto.
Criterio de medición de obra: Medirase a superficie realmente executada segundo especificacións do Proxecto.

| Código | Ud | Descrición | Rendemento | Prezo | Importe |
|---|---|---|---|---|---|
| mt42coi120ea | m² | Panel de lá de vidro segundo UNE-EN 13162, de 30 mm de espesor, conductividade térmica 0,03 W/(mK), Euroclase A1 de reacción ó lume, para a protección contra incendios de condutos metálicos. (material) | 1.100 | 16.68 | 18.35 |
| mt16lrw081a | kg | Adhesivo a base de silicatos, de fraguado lento, para encolado de pezas de las minerais, entre elas e a soportes de aceiro, en instalacións sometidas a altas temperaturas ou elementos de protección pasiva contra incendios (material) | 0.200 | 5.48 | 1.10 |
| mt42con020 | m | Cinta autoadhesiva de aluminio de 50 micras de espesor e 65 mm de ancho a base de resinas acrílicas, para o sellado e fixación do illamento. (material) | 1.500 | 0.19 | 0.29 |
| mo049 | h | Oficial 1ª montador de aislamientos. (man de obra) | 0.120 | 15.28 | 1.83 |
| mo092 | h | Axudante montador de aislamientos. (man de obra) | 0.120 | 14.65 | 1.76 |
| % | % | Costes directos complementarios | 2 % | 23.33 | 0.47 |
|  |  | Custos directos |  |  | 23.80 |
