# Sistema interno de protección contra sobretensións

- Propiedade do arquivo: CYPE INGENIEROS, S.A.
- Formato: FIEBDC-3/2002
- Divisa: EUR
- Custos indirectos: 3.00 %
- Gastos xerais: 13.00 %
- Beneficio industrial: 6.00 %
- IVE: 16.00 %

## I Instalacións

### IP Protección fronte ó raio

#### IPI Sistemas internos

**IPI010** Ude Sistema interno de protección contra sobretensións, formado por 4 protectores contra sobretensións 2 protectores para as liñas de suministro eléctrico, 1 protector para a liña telefónica e 1 protector para a liña informática.
Suministro e instalación de sistema interno de protección contra sobretensións, formado por 4 protectores contra sobretensións 1 protector para a liña monofásica de suministro eléctrico colocado dentro do cadro principal, 1 protector para a liña trifásica de suministro eléctrico colocado dentro do cadro principal, 1 protector para a liña telefónica analóxica e 1 protector para a liña informática. Totalmente montado, conexionado e probado.
Inclúe: Colocación. Conexionado.
Criterio de medición de proxecto: Número de unidades previstas, segundo documentación gráfica de Proxecto.
Criterio de medición de obra: Medirase o número de unidades realmente executadas segundo especificacións do Proxecto.

| Código | Ud | Descrición | Rendemento | Prezo | Importe |
|---|---|---|---|---|---|
| mt41psa010b | Ude | Protector combinado contra sobretensións de categoría I, II, III e IV, segundo REBT, para liña monofásica de 230 V, corrente de impulsos, con onda de 10/350 µs, de 30/60 kA e nivel de protección de 1,5 kV, segundo IEC 61643-1, IEC 61312-3 e EN 61643-11. (material) | 1.000 | 492.72 | 492.72 |
| mt41psa010a | Ude | Protector combinado contra sobretensións de categoría I, II, III e IV, segundo REBT, para liña trifásica de 400 V, corrente de impulsos, con onda de 10/350 µs, de 30/120 kA e nivel de protección de 1,5 kV, segundo IEC 61643-1, IEC 61312-3 e EN 61643-11. (material) | 1.000 | 1004.24 | 1004.24 |
| mt41psa050a | Ude | Protector contra sobretensións para liña telefónica analóxica ou ADSL, corrente máxima, con onda de 8/20 µs, de 20/40 kA e nivel de protección de 330 V, segundo IEC 61643-21 e NFC 61-0740. (material) | 1.000 | 128.62 | 128.62 |
| mt41psa060a | Ude | Protector contra sobretensións para liña de rede informática, conectores de entrada e saída RJ45, 100 Mbit/s, corrente máxima C2 (2 kA/4 kV), nivel de protección menor de 50 V, segundo IEC 61643-21 e NFC 61-0740. (material) | 1.000 | 123.23 | 123.23 |
| mt35www010 | Ude | Material auxiliar para instalacións eléctricas. (material) | 1.000 | 1.48 | 1.48 |
| mo001 | h | Oficial 1ª electricista. (man de obra) | 5.843 | 15.78 | 92.20 |
| mo093 | h | Axudante electricista. (man de obra) | 5.843 | 14.62 | 85.42 |
| % | % | Costes directos complementarios | 2 % | 1927.91 | 38.56 |
|  |  | Custos directos |  |  | 1966.47 |
