# Bote sifónico de PVC de 110 mm de diámetro, con tapa cega de aceiro inoxidable, colocado superficialmente baixo o forxado

- Propiedade do arquivo: CYPE INGENIEROS, S.A.
- Formato: FIEBDC-3/2002
- Divisa: EUR
- Custos indirectos: 3.00 %
- Gastos xerais: 13.00 %
- Beneficio industrial: 6.00 %
- IVE: 16.00 %

## I Instalacións

### IS Salubridade

#### ISD Derivacións individuais

**ISD008** Ude Bote sifónico de PVC de 110 mm de diámetro, con tapa cega de aceiro inoxidable, colocado superficialmente baixo o forxado.
Subministración e instalación de bote sifónico de PVC de 110 mm de diámetro, con cinco entradas de 40 mm de diámetro e unha saída de 50 mm de diámetro, con tapa cega de aceiro inoxidable, colocado superficialmente baixo o forxado. Ata prolongador. Totalmente montado, conexionado e probado pola empresa instaladora mediante as correspondentes probas de servizo (incluídas neste prezo).
Inclúe: Replanteo. Presentación de tubos, accesorios e pezas especiais. Colocación do bote sifónico. Conexionado. Realización de probas de servizo.
Criterio de medición de proxecto: Número de unidades previstas, segundo documentación gráfica de Proxecto.
Criterio de medición de obra: Medirase o número de unidades realmente executadas segundo especificacións do Proxecto.

| Código | Ud | Descrición | Rendemento | Prezo | Importe |
|---|---|---|---|---|---|
| mt36bsj010a | Ude | Bote sifónico de PVC de 110 mm de diámetro, con cinco entradas de 40 mm de diámetro e unha saída de 50 mm de diámetro, con tapa cega de aceiro inoxidable. (material) | 1.000 | 7.78 | 7.78 |
| mt36tie010fd | m | Tubo de PVC, serie B, de 110 mm de diámetro e 3,2 mm de espesor, con extremo abocardado, segundo UNE-EN 1329-1, co prezo incrementado o 15% en concepto de accesorios e pezas especiais. (material) | 0.700 | 6.14 | 4.30 |
| mt11var009 | l | Líquido limpador para pegado mediante adhesivo de tubos e accesorios de PVC. (material) | 0.040 | 9.58 | 0.38 |
| mt11var010 | l | Adhesivo para tubos e accesorios de PVC. (material) | 0.080 | 20.24 | 1.62 |
| mo006 | h | Oficial 1ª fontaneiro. (man de obra) | 0.271 | 15.78 | 4.28 |
| mo098 | h | Axudante fontaneiro. (man de obra) | 0.136 | 14.62 | 1.99 |
| % | % | Costes directos complementarios | 2 % | 20.35 | 0.41 |
|  |  | Custos directos |  |  | 20.76 |
