# Dispositivo de control centralizado formado por armario de programación

- Propiedade do arquivo: CYPE INGENIEROS, S.A.
- Formato: FIEBDC-3/2002
- Divisa: EUR
- Custos indirectos: 3.00 %
- Gastos xerais: 13.00 %
- Beneficio industrial: 6.00 %
- IVE: 16.00 %

## I Instalacións

### IS Salubridade

#### ISH Ventilación híbrida para vivendas

**ISH040** Ude Dispositivo de control centralizado formado por armario de programación, para control de hasta 3 extractores estáticos mecánicos en vivienda unifamiliar, con sistema automático de funcionamiento simultáneo e anemómetro.
Subministración e instalación de dispositivo de control centralizado formado por armario de programación composto por caixa de superficie estanca, de 300x200x150 mm, interruptor automático, transformador e programador electrónico, para control de hasta 3 extractores estáticos mecánicos en vivienda unifamiliar, con sistema automático de funcionamiento simultáneo e anemómetro. Ata tubos de protección, tendido de cabres no seu interior e cantos accesorios sexan necesarios para a súa correcta instalación. Totalmente montado, conexionado e probado.
Inclúe: Replanteo da canalización eléctrica e elementos que compoñen a instalación. Tendido e fixación do tubo protector do cableado. Tendido de cables. Montaxe e conexionado do dispositivo do control.
Criterio de medición de proxecto: Número de unidades previstas, segundo documentación gráfica de Proxecto.
Criterio de medición de obra: Medirase o número de unidades realmente executadas segundo especificacións do Proxecto.

| Código | Ud | Descrición | Rendemento | Prezo | Importe |
|---|---|---|---|---|---|
| mt20svi025a | Ude | Armario de programación, composto por caixa de superficie estanca, de 300x200x150 mm, interruptor automático, transformador e programador electrónico, para control de hasta 3 extractores estáticos mecánicos en vivienda unifamiliar. (material) | 1.000 | 737.20 | 737.20 |
| mt20svi027a | Ude | Sistema automático de funcionamiento simultáneo. (material) | 1.000 | 171.69 | 171.69 |
| mt20svi028a | Ude | Anemómetro. (material) | 1.000 | 638.26 | 638.26 |
| mt35aia090aa | m | Tubo ríxido de PVC, roscable, curvable en quente, de cor negra, de 16 mm de diámetro nominal, para canalización fixa en superficie. Resistencia á compresión 1250 N, resistencia ó impacto 2 xulios, temperatura de traballo -5°C ata 60°C, con grao de protección IP 547 segundo UNE 20324, propiedades eléctricas: illante, non propagador da chama. Segundo UNE-EN 61386-1, UNE-EN 61386-22 e UNE-EN 60423. Incluso p/p de abrazadeiras, elementos de suxección e accesorios (curvas, manguitos, tes, codos e curvas flexibles). (material) | 6.000 | 0.85 | 5.10 |
| mt35cun020a | m | Cable unipolar ES07Z1-K (AS), non propagador da chama, con conductor multifilar de cobre clase 5 (-K) de 1,5 mm² de sección, con illamento de composto termoplástico a base de poliolefina ceibe de halóxenos con baixa emisión de fumes e gases corrosivos (Z1), sendo a súa tensión asignada de 450/750 V. Segundo UNE 211025. (material) | 18.000 | 0.41 | 7.38 |
| mt35www010 | Ude | Material auxiliar para instalacións eléctricas. (material) | 1.000 | 1.48 | 1.48 |
| mo001 | h | Oficial 1ª electricista. (man de obra) | 0.597 | 15.78 | 9.42 |
| mo093 | h | Axudante electricista. (man de obra) | 0.597 | 14.62 | 8.73 |
| % | % | Costes directos complementarios | 2 % | 1579.26 | 31.59 |
|  |  | Custos directos |  |  | 1610.85 |
