# Aireador de admisión, caudal máximo 10 l/s, de 1200x80x12 mm, para ventilación mecánica

- Propiedade do arquivo: CYPE INGENIEROS, S.A.
- Formato: FIEBDC-3/2002
- Divisa: EUR
- Custos indirectos: 3.00 %
- Gastos xerais: 13.00 %
- Beneficio industrial: 6.00 %
- IVE: 16.00 %

## I Instalacións

### IS Salubridade

#### ISM Ventilación mecánica para vivendas

**ISM010** Ude Aireador de admisión, caudal máximo 10 l/s, de 1200x80x12 mm, para ventilación mecánica.
Subministración e montaxe de aireador de admisión, de aluminio lacado en cor a elexir da carta RAL, caudal máximo 10 l/s, de 1200x80x12 mm, con abertura de 800x12 mm, illamento acústico de 39 dB e filtro antipolución, para colocar en posición horizontal enrriba da carpintería exterior de aluminio ou PVC, ata 80 mm de profundidade, para ventilación mecánica. Ata accesorios de montaxe. Totalmente montado.
Inclúe: Replanteo. Fixación do aireador encima da carpintaría.
Criterio de medición de proxecto: Número de unidades previstas, segundo documentación gráfica de Proxecto.
Criterio de medición de obra: Medirase o número de unidades realmente executadas segundo especificacións do Proxecto.

| Código | Ud | Descrición | Rendemento | Prezo | Importe |
|---|---|---|---|---|---|
| mt20svg035aa | Ude | Aireador de admisión, de aluminio lacado en cor a elexir da carta RAL, caudal máximo 10 l/s, de 1200x80x12 mm, con abertura de 800x12 mm, illamento acústico de 39 dB e filtro antipolución tipo S30, para colocar en posición horizontal enrriba da carpintería exterior de aluminio ou PVC, ata 80 mm de profundidade. (material) | 1.000 | 41.72 | 41.72 |
| mo009 | h | Oficial 1ª montador. (man de obra) | 0.163 | 15.78 | 2.57 |
| mo075 | h | Axudante montador. (man de obra) | 0.163 | 14.65 | 2.39 |
| % | % | Costes directos complementarios | 2 % | 46.68 | 0.93 |
|  |  | Custos directos |  |  | 47.61 |
