# Ventilador helicoidal para tellado, con motor para alimentación monofásica

- Propiedade do arquivo: CYPE INGENIEROS, S.A.
- Formato: FIEBDC-3/2002
- Divisa: EUR
- Custos indirectos: 3.00 %
- Gastos xerais: 13.00 %
- Beneficio industrial: 6.00 %
- IVE: 16.00 %

## I Instalacións

### IS Salubridade

#### ISM Ventilación mecánica para vivendas

**ISM036** Ude Ventilador helicoidal para tellado, con motor para alimentación monofásica.
Subministración e montaxe no extremo exterior do conduto de extracción (boca de expulsión) de ventilador helicoidal para tellado, con hélice de plástico reforzada con fibra de vidro, corpo e sombrerete de aluminio, base de aceiro galvanizado e motor para alimentación monofásica a 230 V e 50 Hz de frecuencia, con protección térmica, illamento clase F, protección IP 65, de 835 r.p.m., potencia absorbida 0,22 kW, caudal máximo 3900 m³/h, nivel de presión sonora 52 dBA, con malla de protección contra a entrada de follas e paxaros, para conduto de extracción de 450 mm de diámetro. Incluso accesorios e elementos de fixación. Totalmente montado, conexionado e probado.
Inclúe: Todas. Replanteo. Colocación e fixación do ventilador de extracción. Conexionado.
Criterio de medición de proxecto: Número de unidades previstas, segundo documentación gráfica de Proxecto.
Criterio de medición de obra: Medirase o número de unidades realmente executadas segundo especificacións do Proxecto.

| Código | Ud | Descrición | Rendemento | Prezo | Importe |
|---|---|---|---|---|---|
| mt20svs040aE1 | Ude | Ventilador helicoidal para tellado, con hélice de plástico reforzada con fibra de vidro, corpo e sombrerete de aluminio, base de aceiro galvanizado e motor para alimentación monofásica a 230 V e 50 Hz de frecuencia, con protección térmica, illamento clase F, protección IP 65, de 835 r.p.m., potencia absorbida 0,22 kW, caudal máximo 3900 m³/h, nivel de presión sonora 52 dBA, con malla de protección contra a entrada de follas e paxaros, para conduto de extracción de 450 mm de diámetro. (material) | 1.000 | 665.13 | 665.13 |
| mt20svs900k | Ude | Accesorios e elementos de fixación de ventilador para tellado. (material) | 1.000 | 234.68 | 234.68 |
| mo009 | h | Oficial 1ª montador. (man de obra) | 4.340 | 15.78 | 68.49 |
| mo075 | h | Axudante montador. (man de obra) | 4.340 | 14.65 | 63.58 |
| % | % | Costes directos complementarios | 2 % | 1031.88 | 20.64 |
|  |  | Custos directos |  |  | 1052.52 |
