# Sifón en liña de PVC, cor gris, de 110 mm de diámetro

- Propiedade do arquivo: CYPE INGENIEROS, S.A.
- Formato: FIEBDC-3/2002
- Divisa: EUR
- Custos indirectos: 3.00 %
- Gastos xerais: 13.00 %
- Beneficio industrial: 6.00 %
- IVE: 16.00 %

## I Instalacións

### IS Salubridade

#### ISS Colectores suspendidos

**ISS008** Ude Sifón en liña de PVC, cor gris, de 110 mm de diámetro.
Subministración e montaxe de sifón en liña de PVC, cor gris, rexistrable, con unión macho/femia, de 110 mm de diámetro, colocado entre o colector de saída e a acometida. Totalmente montado.
Inclúe: Replanteo. Instalación do sifón.
Criterio de medición de proxecto: Número de unidades previstas, segundo documentación gráfica de Proxecto.
Criterio de medición de obra: Medirase o número de unidades realmente executadas segundo especificacións do Proxecto.

| Código | Ud | Descrición | Rendemento | Prezo | Importe |
|---|---|---|---|---|---|
| mt11var120a | Ude | Sifón en liña de PVC, cor gris, rexistrable, con unión macho/femia, de 110 mm de diámetro. (material) | 1.000 | 28.20 | 28.20 |
| mo006 | h | Oficial 1ª fontaneiro. (man de obra) | 0.383 | 15.78 | 6.04 |
| % | % | Costes directos complementarios | 2 % | 34.24 | 0.68 |
|  |  | Custos directos |  |  | 34.92 |
