# Colector suspendido de PVC, serie B, de 125 mm de diámetro, unión pegada con adhesivo

- Propiedade do arquivo: CYPE INGENIEROS, S.A.
- Formato: FIEBDC-3/2002
- Divisa: EUR
- Custos indirectos: 3.00 %
- Gastos xerais: 13.00 %
- Beneficio industrial: 6.00 %
- IVE: 16.00 %

## I Instalacións

### IS Salubridade

#### ISS Colectores suspendidos

**ISS010** m Colector suspendido de PVC, serie B, de 125 mm de diámetro, unión pegada con adhesivo.
Subministración e instalación de colector suspendido de rede horizontal, formado por tubo PVC, serie B, de 125 mm de diámetro e 3,2 mm de espesor, cunha pendente mínima do 1,00%, para a evacuación de augas residuais (a baixa e alta temperatura) e/ou pluviais no interior da estrutura dos edificios. Ata p/p de material auxiliar para montaxe e suxeción á obra, accesorios e pezas especiais colocados mediante unión pegada con adhesivo. Totalmente montado, conexionado e probado pola empresa instaladora mediante as correspondentes probas de servizo (incluídas neste prezo).
Inclúe: Replanteo e trazado do colector. Presentación en seco de tubos, accesorios e pezas especiais. Marcado da situación do material auxiliar para montaxe e suxeción á obra. Fixación do material auxiliar para montaxe e suxeción á obra. Montaxe da instalación empezando polo extremo de cabeceira. Limpeza da zona a unir co líquido limpador, aplicación do adhesivo e encaixe de pezas. Realización de probas de servizo.
Criterio de medición de proxecto: Lonxitude medida en proxección horizontal, segundo documentación gráfica de Proxecto.
Criterio de medición de obra: Medirase, en proxección horizontal, a superficie realmente executada segundo especificacións do Proxecto.

| Código | Ud | Descrición | Rendemento | Prezo | Importe |
|---|---|---|---|---|---|
| mt36tit400h | Ude | Material auxiliar para montaxe e suxección á obra de as tuberías de PVC, serie B, de 125 mm de diámetro. (material) | 1.000 | 1.62 | 1.62 |
| mt36tit010hj | m | Tubo de PVC, serie B, de 125 mm de diámetro e 3,2 mm de espesor, segundo UNE-EN 1329-1, co prezo incrementado o 45% en concepto de accesorios e pezas especiais. (material) | 1.050 | 15.71 | 16.50 |
| mt11var009 | l | Líquido limpador para pegado mediante adhesivo de tubos e accesorios de PVC. (material) | 0.058 | 9.58 | 0.56 |
| mt11var010 | l | Adhesivo para tubos e accesorios de PVC. (material) | 0.046 | 20.24 | 0.93 |
| op00ato010 |  | Atornillador. | 1.000 | 0.00 | 0.00 |
| op00mar010 |  | Martillo. | 1.000 | 0.00 | 0.00 |
| op00tal010 |  | Taladro. | 1.000 | 0.00 | 0.00 |
| mo006 | h | Oficial 1ª fontaneiro. (man de obra) | 0.279 | 15.78 | 4.40 |
| mo098 | h | Axudante fontaneiro. (man de obra) | 0.139 | 14.62 | 2.03 |
| % | % | Costes directos complementarios | 2 % | 26.04 | 0.52 |
|  |  | Custos directos |  |  | 26.56 |
