# Ascensor eléctrico de adherencia de 1 m/s de velocidade

- Propiedade do arquivo: CYPE INGENIEROS, S.A.
- Formato: FIEBDC-3/2002
- Divisa: EUR
- Custos indirectos: 3.00 %
- Gastos xerais: 13.00 %
- Beneficio industrial: 6.00 %
- IVE: 16.00 %

## I Instalacións

### IT Transporte

#### ITA Ascensores

**ITA010** Ude Ascensor eléctrico de adherencia de 1 m/s de velocidade, 4 desempregadas, 450 kg de carga nominal, con capacidade para 6 persoas, nivel básico de acabado en cabina de 1000x1250x2200 mm, manobra colectiva de baixada, portas interiores automáticas de aceiro inoxidable e portas exteriores automáticas en aceiro para pintar de 800x2000 mm.
Subministración e instalación completa de ascensor eléctrico de adherencia de 1 m/s de velocidade, 4 desempregadas, 450 kg de carga nominal, con capacidade para 6 persoas, nivel básico de acabado en cabina de 1000x1250x2200 mm, con iluminación eléctrica permanente de 50 lux como mínimo, manobra colectiva de baixada, portas interiores automáticos de aceiro inoxidable e portas exteriores automáticas en aceiro para pintar de 800x2000 mm. Ata ganchos de fixación, lámpadas de alumeado do oco, guías, cabres de tracción e pasacables, amortecedores de foxo, contrapesos, portas de acceso, grupo tractor, cadro e cable de manobra, bastidor, chasis e portas de cabina con acabados, limitador de velocidade e paracaídas, botoneiras de piso e de cabina, selector de desempregadas, instalación eléctrica, liña telefónica e sistemas de seguridade. Totalmente montado, conectado e probado pola impresa instaladora mediante as correspondentes probas de servizo (incluídas neste prezo).
Inclúe: Todas. Replanteo de guías e niveis. Colocación dos puntos de fixación. Instalación das lámpadas de alumeado do oco. Montaxe de guías, cables de tracción e pasacabres. Colocación dos amortiguadores de foxo. Colocación de contrapesos. Presentación das portas de acceso. Montaxe do grupo tractor. Montaxe do cadro e conexión do cable de maniobra. Montaxe do bastidor, o chasis e as portas de cabina cos seus acabados. Instalación do limitador de velocidade e o paracaídas. Instalación das botoneiras de piso e de cabina. Instalación do selector de paradas. Conexionado coa rede eléctrica. Instalación da liña telefónica e dos sistemas de seguridade. Realización de probas de servizo.
Criterio de medición de proxecto: Número de unidades previstas, segundo documentación gráfica de Proxecto.
Criterio de medición de obra: Medirase o número de unidades realmente executadas segundo especificacións do Proxecto.

| Código | Ud | Descrición | Rendemento | Prezo | Importe |
|---|---|---|---|---|---|
| mt39aec010e | Ude | Cabina con acabados de calidade básica, de 1000 mm de largura, 1250 mm de profundidade e 2200 mm de altura, con alumado eléctrico permanente de 50 lux coma mínimo, para ascensor eléctrico de pasaxeiros de 450 kg de carga nominal, con capacidade para 6 persoas e 1,00 m/s de velocidade, incluso porta de cabina corredeira automática de aceiro para pintar. (material) | 1.000 | 2902.25 | 2902.25 |
| mt39aea010e | Ude | Amortiguadores de foso e contrapesos para ascensor eléctrico de pasaxeiros de 450 kg de carga nominal, con capacidade para 6 persoas e 1,00 m/s de velocidade. (material) | 1.000 | 534.90 | 534.90 |
| mt39aab010b | Ude | Botonera de piso con acabados de calidade básica, para ascensor de pasaxeiros con manobra colectiva de baixada. (material) | 4.000 | 18.62 | 74.48 |
| mt39aab020b | Ude | Botoneira de cabina para ascensor de pasaxeiros con acabados de calidade básica e manobra colectiva de baixada. (material) | 1.000 | 85.20 | 85.20 |
| mt39aeg010e | Ude | Grupo tractor para ascensor eléctrico de pasaxeiros de 450 kg de carga nominal, con capacidade para 6 persoas e 1,00 m/s de velocidade. (material) | 1.000 | 3089.05 | 3089.05 |
| mt39ael010e | Ude | Limitador de velocidade e paracaídas para ascensor eléctrico de pasaxeiros de 450 kg de carga nominal, con capacidade para 6 persoas e 1,00 m/s de velocidade. (material) | 1.000 | 786.05 | 786.05 |
| mt39aem010e | Ude | Cadro e cable de manobra para ascensor eléctrico de pasaxeiros de 450 kg de carga nominal, con capacidade para 6 persoas, ata 4 paradas e 1,00 m/s de velocidade. (material) | 1.000 | 1277.90 | 1277.90 |
| mt39aap010d | Ude | Porta de ascensor de pasaxeiros de acceso a piso, con apertura automática, de aceiro con imprimación para pintar, de 800x2000 mm. Acristalamento homologado como "Parachamas" 30 minutos (E 30). (material) | 4.000 | 289.24 | 1156.96 |
| mt39aer010e | Ude | Recorrido de guías e cables de tracción para ascensor eléctrico de pasaxeiros de 450 kg de carga nominal, con capacidade para 6 persoas, ata 4 paradas e 1,00 m/s de velocidade. (material) | 1.000 | 1530.32 | 1530.32 |
| mt39aes010b | Ude | Selector de paradas para ascensor eléctrico de pasaxeiros, 1,00 m/s de velocidade. (material) | 4.000 | 56.79 | 227.16 |
| mt39www020 | Ude | Material auxiliar para instalacións de transporte. (material) | 4.000 | 9.00 | 36.00 |
| mt39www010 | Ude | Lámpada de 40 W, ata mecanismos de fixación e portalámpadas. (material) | 4.000 | 3.70 | 14.80 |
| mt39www011 | Ude | Gancho adosado o teito, capaz de soportar suspendido o mecanismo tractor. (material) | 1.000 | 37.00 | 37.00 |
| mt39www030 | Ude | Instalación de línea telefónica en cabina de ascensor. (material) | 1.000 | 110.76 | 110.76 |
| mo014 | h | Oficial 1ª instalador de aparatos elevadores. (man de obra) | 67.009 | 15.78 | 1057.40 |
| mo080 | h | Axudante instalador de aparatos elevadores. (man de obra) | 67.009 | 14.62 | 979.67 |
| % | % | Costes directos complementarios | 2 % | 13899.90 | 278.00 |
|  |  | Custos directos |  |  | 14177.90 |
