# Montacoches eléctrico de adherencia para 3000 kg e 0,6 m/s

- Propiedade do arquivo: CYPE INGENIEROS, S.A.
- Formato: FIEBDC-3/2002
- Divisa: EUR
- Custos indirectos: 3.00 %
- Gastos xerais: 13.00 %
- Beneficio industrial: 6.00 %
- IVE: 16.00 %

## I Instalacións

### IT Transporte

#### ITM Montacoches

**ITM010** Ude Montacoches eléctrico de adherencia para 3000 kg e 0,6 m/s, sistema de accionamento de 1 velocidade de 2 paradas (3 m), manobra universal simple, portas de acceso corredeiras automáticas de 220 cm de ancho e 200 cm de altura en aceiro pintado, cabina sen porta e nivel medio de acabado.
Subministración e instalación completa de montacoches eléctrico de adherencia para 3000 kg e 0,6 m/s, sistema de accionamento de 1 velocidade de 2 paradas (3 m), manobra universal simple, portas de acceso corredeiras automáticas de 220 cm de largo e 200 cm de altura en aceiro pintado, cabina sen porta e nivel medio de acabado. Ata ganchos de fixación, lámpadas de alumeado do oco, guías, cables de tracción e pasacables, amortecedores de foxo, contrapesos, grupo tractor, cadro e cable de manobra, bastidor, chasis e portas de cabina con acabados, limitador de velocidade e paracaídas, botoneiras de piso e de cabina, selector de desempregadas, instalación eléctrica, liña telefónica e sistemas de seguridade. Totalmente montado, conectado e probado pola impresa instaladora mediante as correspondentes probas de servizo (incluídas neste prezo).
Inclúe: Todas. Replanteo de guías e niveis. Colocación dos puntos de fixación. Instalación das lámpadas de alumeado do oco. Montaxe de guías, cables de tracción e pasacabres. Colocación dos amortiguadores de foxo. Colocación de contrapesos. Presentación das portas de acceso. Montaxe do grupo tractor. Montaxe do cadro e conexión do cable de maniobra. Montaxe do bastidor, o chasis e as portas de cabina cos seus acabados. Instalación do limitador de velocidade e o paracaídas. Instalación das botoneiras de piso e de cabina. Instalación do selector de paradas. Conexionado coa rede eléctrica. Instalación da liña telefónica e dos sistemas de seguridade. Realización de probas de servizo.
Criterio de medición de proxecto: Número de unidades previstas, segundo documentación gráfica de Proxecto.
Criterio de medición de obra: Medirase o número de unidades realmente executadas segundo especificacións do Proxecto.

| Código | Ud | Descrición | Rendemento | Prezo | Importe |
|---|---|---|---|---|---|
| mt39mec010b | Ude | Cabina con acabados de calidade media para montacoches eléctrico industrial de 3000 kg de carga nominal e 0,6 m/s de velocidade. (material) | 1.000 | 4070.36 | 4070.36 |
| mt39mea010a | Ude | Amortiguadores de foso e contrapesos para montacoches eléctrico industrial de 3000 kg de carga nominal e 0,6 m/s de velocidade. (material) | 1.000 | 2555.54 | 2555.54 |
| mt39mab010b | Ude | Botonera de piso con acabados de calidade media, para montacoches. (material) | 2.000 | 10.54 | 21.08 |
| mt39mab020d | Ude | Botoneira de cabina para montacoches con acabados de calidade media e 2 paradas (3 m). (material) | 1.000 | 48.23 | 48.23 |
| mt39meg010a | Ude | Grupo tractor para montacoches eléctrico industrial de 3000 kg de carga nominal e 0,6 m/s de velocidade. (material) | 1.000 | 9163.04 | 9163.04 |
| mt39mel010a | Ude | Limitador de velocidade e paracaídas para montacoches eléctrico industrial de 3000 kg de carga nominal e 0,6 m/s de velocidade. (material) | 1.000 | 2244.06 | 2244.06 |
| mt39mem010a | Ude | Cadro e cable de manobra para montacoches eléctrico industrial de 3000 kg de carga nominal, 2 paradas (3 m) e 0,6 m/s de velocidade. (material) | 1.000 | 2136.15 | 2136.15 |
| mt39map010a | Ude | Porta de acceso corredeira automática de aceiro pintado de 220 cm de ancho e 200 cm de alto. (material) | 2.000 | 847.26 | 1694.52 |
| mt39mer010a | Ude | Recorrido de guías e cables de tracción para montacoches eléctrico industrial de 3000 kg de carga nominal, 2 paradas (3 m) e 0,6 m/s de velocidade. (material) | 1.000 | 2504.69 | 2504.69 |
| mt39mes010a | Ude | Selector de paradas para montacoches eléctrico industrial de 0,6 m/s de velocidade. (material) | 2.000 | 29.51 | 59.02 |
| mt39www020 | Ude | Material auxiliar para instalacións de transporte. (material) | 2.000 | 9.00 | 18.00 |
| mt39www010 | Ude | Lámpada de 40 W, ata mecanismos de fixación e portalámpadas. (material) | 2.000 | 3.70 | 7.40 |
| mt39www011 | Ude | Gancho adosado o teito, capaz de soportar suspendido o mecanismo tractor. (material) | 1.000 | 37.00 | 37.00 |
| mo014 | h | Oficial 1ª instalador de aparatos elevadores. (man de obra) | 67.506 | 15.78 | 1065.24 |
| mo080 | h | Axudante instalador de aparatos elevadores. (man de obra) | 67.506 | 14.62 | 986.94 |
| % | % | Costes directos complementarios | 2 % | 26611.27 | 532.23 |
|  |  | Custos directos |  |  | 27143.50 |
