# Illamento acústico de baixante de 90 mm de diámetro, realizado con panel bicapa, de 3,9 mm de espesor; fixado con bridas de plástico

- Propiedade do arquivo: CYPE INGENIEROS, S.A.
- Formato: FIEBDC-3/2002
- Divisa: EUR
- Custos indirectos: 3.00 %
- Gastos xerais: 13.00 %
- Beneficio industrial: 6.00 %
- IVE: 16.00 %

## N Illamentos e impermeabilizacións

### NA Illamentos

#### NAA Tubaxes e baixantes

**NAA020** m Illamento acústico de baixante de 90 mm de diámetro, realizado con panel bicapa, de 3,9 mm de espesor; fixado con bridas de plástico.
Subministración e colocación de illamento acústico en baixantes de 90 mm de diámetro, realizado con panel bicapa, de 3,9 mm de espesor, formado por unha membrana autoadhesiva de alta densidade termosoldada a unha lámina de polietileno reticulado; disposto en torno á baixante a modo de coquilla e fixado con bridas de plástico. Ata p/p de cortes e selado de xuntas con cinta autoadhesiva.
Inclúe: Corte do rolo en tramos. Forrado da baixante. Colocación das bridas. Selado de xuntas.
Criterio de medición de proxecto: Lonxitude medida segundo documentación gráfica de Proxecto.
Criterio de medición de obra: Medirase a lonxitude realmente executada segundo especificacións do Proxecto.

| Código | Ud | Descrición | Rendemento | Prezo | Importe |
|---|---|---|---|---|---|
| mt16pda050a | m² | Panel bicapa, de 3,9 mm de espesor, formado por unha membrana autoadhesiva de alta densidade termosoldada a unha lámina de polietileno reticulado, para illamento acústico de baixantes. (material) | 0.313 | 13.69 | 4.28 |
| mt16pda051a | Ude | Brida de plástico, para fixación de illamento acústico de baixantes. (material) | 2.205 | 0.20 | 0.44 |
| mt16aaa030 | m | Cinta autoadhesiva para selado de xuntas. (material) | 1.000 | 0.30 | 0.30 |
| mo049 | h | Oficial 1ª montador de aislamientos. (man de obra) | 0.121 | 15.28 | 1.85 |
| mo092 | h | Axudante montador de aislamientos. (man de obra) | 0.121 | 14.65 | 1.77 |
| % | % | Costes directos complementarios | 2 % | 8.64 | 0.17 |
|  |  | Custos directos |  |  | 8.81 |
