# Illamento en trasdosado directo de placas (non incluídas neste prezo) pegadas con cola sobre a súa superficie

- Propiedade do arquivo: CYPE INGENIEROS, S.A.
- Formato: FIEBDC-3/2002
- Divisa: EUR
- Custos indirectos: 3.00 %
- Gastos xerais: 13.00 %
- Beneficio industrial: 6.00 %
- IVE: 16.00 %

## N Illamentos e impermeabilizacións

### NA Illamentos

#### NAO Trasdosados

**NAO010** m² Illamento en trasdosado directo de placas (non incluídas neste prezo) pegadas con cola sobre a súa superficie, formado por panel ríxido de poliestireno extruido de superficie lisa e mecanizado lateral recto, de 600x1250 mm e 30 mm de espesor, resistencia a compresión >= 200 kPa, fixado mecánicamente ó soporte.
Subministración e colocación de illamento entre a cara interior dunha folla exterior de fachada ou unha partición interior e o trasdosado directo de placas (non incluído neste prezo) pegado con cola sobre la superficie del aislante, formado por panel ríxido de poliestireno extruido de superficie lisa e mecanizado lateral recto, de 600x1250 mm e 30 mm de espesor, resistencia a compresión >= 200 kPa, resistencia térmica 0,85 m²K/W, conductividade térmica 0,034 W/(mK), fixado mecánicamente ó soporte. Ata p/p de cortes, fixacións e limpeza.
Inclúe: Corte e preparación do illamento. Colocación do illamento sobre o paramento.
Criterio de medición de proxecto: Superficie medida segundo documentación gráfica de Proxecto.
Criterio de medición de obra: Medirase a superficie realmente executada segundo especificacións do Proxecto.

| Código | Ud | Descrición | Rendemento | Prezo | Importe |
|---|---|---|---|---|---|
| mt16pki010ha | m² | Panel ríxido de poliestireno extruido segundo UNE-EN 13164, de superficie lisa e mecanizado lateral recto, de 600x1250 mm e 30 mm de espesor, resistencia térmica 0,85 m²K/W, conductividade térmica 0,034 W/(mK), 200 kPa de resistencia a compresión, factor de resistencia á difusión do vapor de auga 150, calor específico 1400 J/kgK, Euroclase E de reacción ó lume. (material) | 1.050 | 9.06 | 9.51 |
| mt16aaa020ia | Ude | Fixación mecánica para paneis aislantes de poliestireno extruido, colocados directamente sobre a superficie soporte. (material) | 6.000 | 0.13 | 0.78 |
| mo049 | h | Oficial 1ª montador de aislamientos. (man de obra) | 0.115 | 15.28 | 1.76 |
| mo092 | h | Axudante montador de aislamientos. (man de obra) | 0.115 | 14.65 | 1.68 |
| % | % | Costes directos complementarios | 2 % | 13.73 | 0.27 |
|  |  | Custos directos |  |  | 14.00 |
