# Illamento entre placas en trasdosado de placas (non incluídas neste prezo), formado por lámina sintética con base polimérica de alta densidade, 2 mm de espesor, fixado con pegamento

- Propiedade do arquivo: CYPE INGENIEROS, S.A.
- Formato: FIEBDC-3/2002
- Divisa: EUR
- Custos indirectos: 3.00 %
- Gastos xerais: 13.00 %
- Beneficio industrial: 6.00 %
- IVE: 16.00 %

## N Illamentos e impermeabilizacións

### NA Illamentos

#### NAO Trasdosados

**NAO040** m² Illamento entre placas en trasdosado de placas (non incluídas neste prezo), formado por lámina sintética con base polimérica de alta densidade, 2 mm de espesor, fixado con pegamento.
Subministración e colocación de illamento entre placas en trasdosado de placas (non incluído neste prezo), formado por lámina sintética con base polimérica de alta densidade, 2 mm de espesor, fixado con pegamento. Ata p/p de cortes, fixacións e limpeza.
Inclúe: Corte e preparación do illamento. Colocación do illamento na placa xa montada.
Criterio de medición de proxecto: Superficie medida segundo documentación gráfica de Proxecto.
Criterio de medición de obra: Medirase a superficie realmente executada segundo especificacións do Proxecto.

| Código | Ud | Descrición | Rendemento | Prezo | Importe |
|---|---|---|---|---|---|
| mt16npg030a | m² | Lámina sintética con base polimérica de alta densidade, 2 mm de espesor. (material) | 1.050 | 3.98 | 4.18 |
| mt16pax020a | kg | Pegamento segundo UNE 104236. (material) | 0.300 | 7.07 | 2.12 |
| mo049 | h | Oficial 1ª montador de aislamientos. (man de obra) | 0.115 | 15.28 | 1.76 |
| mo092 | h | Axudante montador de aislamientos. (man de obra) | 0.115 | 14.65 | 1.68 |
| % | % | Costes directos complementarios | 2 % | 9.74 | 0.19 |
|  |  | Custos directos |  |  | 9.93 |
