# Banda flexible de polietileno reticulado de celda pechada, de 10 mm de espesor e 150 mm de ancho, colocada en todo o perímetro do muro, para garantir a súa desolidarización

- Propiedade do arquivo: CYPE INGENIEROS, S.A.
- Formato: FIEBDC-3/2002
- Divisa: EUR
- Custos indirectos: 3.00 %
- Gastos xerais: 13.00 %
- Beneficio industrial: 6.00 %
- IVE: 16.00 %

## N Illamentos e impermeabilizacións

### NA Illamentos

#### NAP Particións

**NAP005** m Banda flexible de polietileno reticulado de celda pechada, de 10 mm de espesor e 150 mm de ancho, colocada en todo o perímetro do muro, para garantir a súa desolidarización.
Subministración e colocación en todo o perímetro do muro de banda flexible de polietileno reticulado de celda pechada, de 10 mm de espesor e 150 mm de ancho, resistencia térmica 0,25 m²K/W, conductividade térmica 0,04 W/(mK), para garantir a súa desolidarización. Ata cortes e fixación con pasta de xeso ou escaiola.
Inclúe: Colocación das bandas elásticas na base e nos laterais. Colocación das bandas elásticas no encontro da fábrica co forxado superior.
Criterio de medición de proxecto: Lonxitude medida segundo documentación gráfica de Proxecto.
Criterio de medición de obra: Medirase a lonxitude realmente executada segundo especificacións do Proxecto.

| Código | Ud | Descrición | Rendemento | Prezo | Importe |
|---|---|---|---|---|---|
| mt16pda065b | m | Banda flexible de polietileno reticulado de celda pechada, de 10 mm de espesor e 150 mm de ancho, resistencia térmica 0,25 m²K/W, conductividade térmica 0,04 W/(mK), Euroclase E de reacción ó lume. (material) | 1.100 | 0.70 | 0.77 |
| mo104 | h | Peón ordinario construcción. (man de obra) | 0.058 | 13.97 | 0.81 |
| % | % | Costes directos complementarios | 2 % | 1.58 | 0.03 |
|  |  | Custos directos |  |  | 1.61 |
