# Impermeabilización de antepeito mediante xeomembranas

- Propiedade do arquivo: CYPE INGENIEROS, S.A.
- Formato: FIEBDC-3/2002
- Divisa: EUR
- Custos indirectos: 3.00 %
- Gastos xerais: 13.00 %
- Beneficio industrial: 6.00 %
- IVE: 16.00 %

## N Illamentos e impermeabilizacións

### NI Impermeabilizacións

#### NIF Fachadas

**NIF030** m Impermeabilización de antepeito mediante xeomembranas, tipo monocapa, con lámina impermeabilizante flexible tipo EVAC, de 30 cm de ancho, adherida ó soporte con adhesivo cementoso mellorado, C2 E, preparada para recibir directamente sobre ela o verteaugas (non incluído neste prezo).
Formación de impermeabilización en antepeito mediante xeomembranas, tipo monocapa, con lámina impermeabilizante flexible tipo EVAC, de 30 cm de ancho, composta de unha dobre folla de poliolefina termoplástica con acetato de vinil etileno, con ambas as dúas caras revestidas de fibras de poliéster non tecidas, de 0,8 mm de espesor e 600 g/m², totalmente adherida ó soporte con adhesivo cementoso mellorado, C2 E, preparada para recibir directamente sobre ela o verteaugas (non incluído neste prezo). Ata p/p de limpeza e preparación da superficie e solapes.
Inclúe: Limpeza e preparación da superficie que se vai a impermeabilizar. Aplicación do adhesivo cementoso. Colocación da impermeabilización.
Criterio de medición de proxecto: Lonxitude medida segundo documentación gráfica de Proxecto.
Criterio de medición de obra: Medirase a lonxitude realmente executada segundo especificacións do Proxecto.

| Código | Ud | Descrición | Rendemento | Prezo | Importe |
|---|---|---|---|---|---|
| mt09mcr250a | kg | Adhesivo cementoso mellorado, C2 E, con tempo aberto ampliado, segundo UNE-EN 12004, para a fixación de xeomembranas, composto por cementos especiais, áridos seleccionados e resinas sintéticas. (material) | 0.620 | 0.70 | 0.43 |
| mt15rev040d | m | Banda de reforzo para lámina impermeabilizante flexible tipo EVAC, de 30 cm de ancho, composta de unha dobre folla de poliolefina termoplástica con acetato de vinil etileno, con ambas as dúas caras revestidas de fibras de poliéster non tecidas, de 0,8 mm de espesor e 600 g/m². (material) | 1.050 | 6.50 | 6.83 |
| op00pis010 |  | Pistola de aire caliente para soldadura de materiales termoplásticos. | 1.000 | 0.00 | 0.00 |
| mo027 | h | Oficial 1ª aplicador de láminas impermeabilizantes. (man de obra) | 0.152 | 15.28 | 2.32 |
| mo062 | h | Axudante aplicador de láminas impermeabilizantes. (man de obra) | 0.152 | 14.65 | 2.23 |
| % | % | Costes directos complementarios | 2 % | 11.81 | 0.24 |
|  |  | Custos directos |  |  | 12.05 |
