# Impermeabilización de antepeito con lámina autoadhesiva de betún modificado con elastómero SBS, LBA-40/G-FV (50), autoprotexida, tipo monocapa, adherida ó soporte con imprimación asfáltica, tipo EA

- Propiedade do arquivo: CYPE INGENIEROS, S.A.
- Formato: FIEBDC-3/2002
- Divisa: EUR
- Custos indirectos: 3.00 %
- Gastos xerais: 13.00 %
- Beneficio industrial: 6.00 %
- IVE: 16.00 %

## N Illamentos e impermeabilizacións

### NI Impermeabilizacións

#### NIF Fachadas

**NIF031** m Impermeabilización de antepeito con lámina autoadhesiva de betún modificado con elastómero SBS, LBA-40/G-FV (50), autoprotexida, tipo monocapa, adherida ó soporte con imprimación asfáltica, tipo EA.
Formación de impermeabilización en antepeito con lámina autoadhesiva de betún modificado con elastómero SBS, LBA-40/G-FV (50), con armadura de feltro de fibra de vidro de 50 g/m², de superficie autoprotexida (protección mineral na cara exterior e un film siliconado extraíble na cara interior), tipo monocapa, totalmente adherida ó soporte con imprimación asfáltica, tipo EA, preparada para recibir o verteaugas. Ata p/p de limpeza e preparación da superficie, solapes e resolución de encontros.
Inclúe: Limpeza e preparación da superficie que se vai a impermeabilizar. Imprimación da superficie a impermeabilizar. Colocación da impermeabilización.
Criterio de medición de proxecto: Lonxitude medida segundo documentación gráfica de Proxecto.
Criterio de medición de obra: Medirase a lonxitude realmente executada segundo especificacións do Proxecto.

| Código | Ud | Descrición | Rendemento | Prezo | Importe |
|---|---|---|---|---|---|
| mt14iea020a | kg | Imprimación asfáltica, tipo EA, UNE 104231. (material) | 0.150 | 1.28 | 0.19 |
| mt14lga020a | m² | Lámina autoadhesiva de betún modificado con elastómero SBS, LBA-40/G-FV (50), UNE-EN 13707, con armadura de feltro de fibra de vidro de 50 g/m², de superficie autoprotexida (protección mineral na cara exterior e un film siliconado extraíble na cara interior) (material) | 0.315 | 10.85 | 3.42 |
| mo027 | h | Oficial 1ª aplicador de láminas impermeabilizantes. (man de obra) | 0.175 | 15.28 | 2.67 |
| mo062 | h | Axudante aplicador de láminas impermeabilizantes. (man de obra) | 0.175 | 14.65 | 2.56 |
| % | % | Costes directos complementarios | 2 % | 8.84 | 0.18 |
|  |  | Custos directos |  |  | 9.02 |
