# Impermeabilización de xunta en estructura de hormigón, en contacto coa auga, mediante aplicación con pistola de masilla hidroexpansiva monocomponente

- Propiedade do arquivo: CYPE INGENIEROS, S.A.
- Formato: FIEBDC-3/2002
- Divisa: EUR
- Custos indirectos: 3.00 %
- Gastos xerais: 13.00 %
- Beneficio industrial: 6.00 %
- IVE: 16.00 %

## N Illamentos e impermeabilizacións

### NI Impermeabilizacións

#### NIJ Xuntas

**NIJ110** m Impermeabilización de xunta en estructura de hormigón, en contacto coa auga, mediante aplicación con pistola de masilla hidroexpansiva monocomponente.
Formación de impermeabilización de xunta en estructura de hormigón, en contacto coa auga, exposta a presión hidrostática, temporal ou permanente, mediante aplicación con pistola de masilla hidroexpansiva monocomponente. Incluso p/p de preparación da superficie soporte.
Inclúe: Limpeza do soporte. Aplicación da masilla.
Criterio de medición de proxecto: Lonxitude medida segundo documentación gráfica de Proxecto.
Criterio de medición de obra: Medirase a lonxitude realmente executada segundo especificacións do Proxecto.

| Código | Ud | Descrición | Rendemento | Prezo | Importe |
|---|---|---|---|---|---|
| mt15bas200a | Ude | Cartucho de masilla hidroexpansiva monocomponente, de 310 ml, para impermeabilización de xuntas. (material) | 0.260 | 19.33 | 5.03 |
| mo030 | h | Oficial 1ª aplicador de productos impermeabilizantes. (man de obra) | 0.006 | 15.28 | 0.09 |
| % | % | Costes directos complementarios | 2 % | 5.12 | 0.10 |
|  |  | Custos directos |  |  | 5.22 |
