# Impermeabilización mediante revestimento elástico, cor branca, armado con malla de fibra de vidro

- Propiedade do arquivo: CYPE INGENIEROS, S.A.
- Formato: FIEBDC-3/2002
- Divisa: EUR
- Custos indirectos: 3.00 %
- Gastos xerais: 13.00 %
- Beneficio industrial: 6.00 %
- IVE: 16.00 %

## N Illamentos e impermeabilizacións

### NI Impermeabilizacións

#### NIR Revestimentos

**NIR010** m² Impermeabilización mediante revestimento elástico, cor branca, armado con malla de fibra de vidro.
Formación de revestimento elástico en calquera elemento construtivo situado á intemperie e que non se atope en presenza constante de auga, mediante a aplicación de unha primeira capa de impermeabilizante a base de copolímeros acrílicos en dispersión acuosa, de cor branca, diluido ó 50%, aplicado con rodillo ou brocha, sobre a que se coloca unha malla de fibra de vidro, de 64 g/m², 170 kg/2,5 cm de resistencia a tracción en urdimbre e 190 kg/2,5 cm en trama, e posterior aplicación sucesiva de dúas capas de impermeabilizante a base de copolímeros, de cor branca, sen diluir.
Inclúe: Limpeza e preparación do soporte. Aplicación da primeira capa do revestimento. Colocación da armadura. Aplicación das capas posteriores do revestimiento.
Criterio de medición de proxecto: Superficie medida segundo documentación gráfica de Proxecto.
Criterio de medición de obra: Medirase a superficie realmente executada segundo especificacións do Proxecto.

| Código | Ud | Descrición | Rendemento | Prezo | Importe |
|---|---|---|---|---|---|
| mt28rco010e | kg | Revestimento elástico, cor branca, a base de copolímeros acrílicos en dispersión acuosa, 1,3 g/cm³ de densidade, viscosidade Brookfield RVT (con fusiño 5 e 100 r.p.m.) > 20 poises, segundo UNE 53413 e UNE 53410. (material) | 2.000 | 3.11 | 6.22 |
| mt28rco020b | m² | Malla de fibra de vidro, de 64 g/m², 170 kg/2,5 cm de resistencia a tracción en urdimbre e 190 kg/2,5 cm en trama. (material) | 1.200 | 1.52 | 1.82 |
| mo030 | h | Oficial 1ª aplicador de productos impermeabilizantes. (man de obra) | 0.232 | 15.28 | 3.54 |
| mo065 | h | Axudante aplicador de productos impermeabilizantes. (man de obra) | 0.232 | 14.65 | 3.40 |
| % | % | Costes directos complementarios | 2 % | 14.98 | 0.30 |
|  |  | Custos directos |  |  | 15.28 |
