# Partición desmontable formada por biombo acristalada de 4x2,9 m con lúa pulida incolora e perfilería de aceiro galvanizado plastificado con PVC

- Propiedade do arquivo: CYPE INGENIEROS, S.A.
- Formato: FIEBDC-3/2002
- Divisa: EUR
- Custos indirectos: 3.00 %
- Gastos xerais: 13.00 %
- Beneficio industrial: 6.00 %
- IVE: 16.00 %

## P Particións

### PM Mamparas

#### PMA Aceiro

**PMA010** Ude Partición desmontable formada por biombo acristalada de 4x2,9 m con lúa pulida incolora e perfilería de aceiro galvanizado plastificado con PVC, con porta de paso de aceiro galvanizado de 2,10x0,90 m e remate superior acristalado.
Subministración e montaxe de partición desmontable formada por biombo acristalada de 4x2,9 m, con lúa pulida incolora, porta de paso de aceiro galvanizado de 2,10x0,90 m, perfilería de aceiro galvanizado plastificado con PVC e remate superior acristalado. Incluso p/p de ferraxes, remates, selado de xuntas, soportes, encontros con outros tipos de paramentos, colocación de canalizacións para instalacións e caixeados para mecanismos eléctricos. Totalmente rematada.
Inclúe: Replanteo e marcado dos puntos de fixación. Apromado, nivelamento e fixación dos perfís que forman o armazón. Colocación e fixación do empanelado. Colocación da canalización para instalacións. Tratamento das xuntas do panel. Remate do perímetro do elemento, polas dúas caras.
Criterio de medición de proxecto: Número de unidades previstas, segundo documentación gráfica de Proxecto.
Criterio de medición de obra: Medirase o número de unidades realmente executadas segundo especificacións do Proxecto.

| Código | Ud | Descrición | Rendemento | Prezo | Importe |
|---|---|---|---|---|---|
| mt26mac020c | m | Perfil en "U" de aceiro galvanizado plastificado con PVC para biombos. (material) | 5.900 | 8.61 | 50.80 |
| mt26mac030c | m | Rodapé de aceiro galvanizado plastificado con PVC para biombos. (material) | 3.000 | 7.24 | 21.72 |
| mt21vpi010d | m² | Lúa pulida incolora, 8 mm. Segundo UNE-EN 410 e UNE-EN 673. (material) | 8.550 | 30.50 | 260.78 |
| mt26mac040 | m | Perfil de aluminio lacado para recibido do vidro en biombos. (material) | 24.000 | 5.83 | 139.92 |
| mt26mac050c | Ude | Porta sinxela dunha folla de aceiro galvanizado plastificado con PVC para colocar en biombos, incluso p/p de ferraxes. (material) | 1.000 | 401.83 | 401.83 |
| op00ato010 |  | Atornillador. | 1.000 | 0.00 | 0.00 |
| mo009 | h | Oficial 1ª montador. (man de obra) | 7.575 | 15.78 | 119.53 |
| mo075 | h | Axudante montador. (man de obra) | 7.575 | 14.65 | 110.97 |
| % | % | Costes directos complementarios | 2 % | 1105.55 | 22.11 |
|  |  | Custos directos |  |  | 1127.66 |
