# Partición desmontable formada por biombo acristalada de 4x2,9 m con lúa pulida incolora e perfilería de aceiro galvanizado plastificado con PVC

- Propiedade do arquivo: CYPE INGENIEROS, S.A.
- Formato: FIEBDC-3/2002
- Divisa: EUR
- Custos indirectos: 3.00 %
- Gastos xerais: 13.00 %
- Beneficio industrial: 6.00 %
- IVE: 16.00 %

## P Particións

### PM Mamparas

#### PMA Aceiro

**PMA010** Ude Partición desmontable formada por biombo acristalada de 4x2,9 m con lúa pulida incolora e perfilería de aceiro galvanizado plastificado con PVC, con remate superior de aceiro galvanizado plastificado con PVC.
Subministración e montaxe de partición desmontable formada por biombo acristalada de 4x2,9 m, con lúa pulida incolora, perfilería de aceiro galvanizado plastificado con PVC e remate superior de panel machifemiado composto por dúas chapas de aceiro galvanizado plastificado con PVC con illamento intermedio de lá mineral. Incluso p/p de ferraxes, remates, selado de xuntas, soportes, encontros con outros tipos de paramentos, colocación de canalizacións para instalacións e caixeados para mecanismos eléctricos. Totalmente rematada.
Inclúe: Replanteo e marcado dos puntos de fixación. Apromado, nivelamento e fixación dos perfís que forman o armazón. Colocación e fixación do empanelado. Colocación da canalización para instalacións. Tratamento das xuntas do panel. Remate do perímetro do elemento, polas dúas caras.
Criterio de medición de proxecto: Número de unidades previstas, segundo documentación gráfica de Proxecto.
Criterio de medición de obra: Medirase o número de unidades realmente executadas segundo especificacións do Proxecto.

| Código | Ud | Descrición | Rendemento | Prezo | Importe |
|---|---|---|---|---|---|
| mt26mac010c | m² | Panel cego machifemiado para biombos, formado por dúas chapas de aceiro galvanizado plastificado con PVC con illamento intermedio de lá mineral de conductividade térmica 0,039 W/(mK). (material) | 2.250 | 112.70 | 253.58 |
| mt26mac020c | m | Perfil en "U" de aceiro galvanizado plastificado con PVC para biombos. (material) | 9.700 | 8.61 | 83.52 |
| mt26mac030c | m | Rodapé de aceiro galvanizado plastificado con PVC para biombos. (material) | 3.900 | 7.24 | 28.24 |
| mt21vpi010d | m² | Lúa pulida incolora, 8 mm. Segundo UNE-EN 410 e UNE-EN 673. (material) | 8.200 | 30.50 | 250.10 |
| mt26mac040 | m | Perfil de aluminio lacado para recibido do vidro en biombos. (material) | 18.300 | 5.83 | 106.69 |
| op00ato010 |  | Atornillador. | 1.000 | 0.00 | 0.00 |
| mo009 | h | Oficial 1ª montador. (man de obra) | 7.575 | 15.78 | 119.53 |
| mo075 | h | Axudante montador. (man de obra) | 7.575 | 14.65 | 110.97 |
| % | % | Costes directos complementarios | 2 % | 952.63 | 19.05 |
|  |  | Custos directos |  |  | 971.68 |
