# Partición desmontable formada por biombo cega de 4x2,9 m

- Propiedade do arquivo: CYPE INGENIEROS, S.A.
- Formato: FIEBDC-3/2002
- Divisa: EUR
- Custos indirectos: 3.00 %
- Gastos xerais: 13.00 %
- Beneficio industrial: 6.00 %
- IVE: 16.00 %

## P Particións

### PM Mamparas

#### PML Aluminio

**PML010** Ude Partición desmontable formada por biombo cega de 4x2,9 m, de aluminio prelacado, con porta de paso de aluminio prelacado de 2,10x0,90 m, illamento intermedio de lá mineral e remate superior de aluminio prelacado.
Subministración e montaxe de partición desmontable formada por biombo cega de 4x2,9 m de panel machifemiado composto por dúas chapas de aluminio prelacado e illamento intermedio de lá mineral, porta de paso de aluminio prelacado de 2,10x0,90 m, perfilería de aluminio prelacado e remate superior de panel machifemiado composto por dúas chapas de aluminio prelacado. Incluso p/p de ferraxes, remates, selado de xuntas, soportes, encontros con outros tipos de paramentos, colocación de canalizacións para instalacións e caixeados para mecanismos eléctricos. Totalmente rematada.
Inclúe: Replanteo e marcado dos puntos de fixación. Apromado, nivelamento e fixación dos perfís que forman o armazón. Colocación e fixación do empanelado. Colocación da canalización para instalacións. Tratamento das xuntas do panel. Remate do perímetro do elemento, polas dúas caras.
Criterio de medición de proxecto: Número de unidades previstas, segundo documentación gráfica de Proxecto.
Criterio de medición de obra: Medirase o número de unidades realmente executadas segundo especificacións do Proxecto.

| Código | Ud | Descrición | Rendemento | Prezo | Importe |
|---|---|---|---|---|---|
| mt26mal010a | m² | Panel cego machifemiado para biombos, formado por dúas chapas de aluminio prelacado con illamento intermedio de lá mineral de conductividade térmica 0,039 W/(mK). (material) | 9.420 | 67.80 | 638.68 |
| mt26mal020a | m | Perfil en "U" de aluminio prelacado para biombos. (material) | 5.900 | 7.77 | 45.84 |
| mt26mal030a | m | Rodapé de aluminio prelacado para biombos. (material) | 3.000 | 9.94 | 29.82 |
| mt26mal050a | Ude | Porta sinxela dunha folla de aluminio prelacado para colocar en biombos, incluso p/p de ferraxes. (material) | 1.000 | 394.41 | 394.41 |
| op00ato010 |  | Atornillador. | 1.000 | 0.00 | 0.00 |
| mo009 | h | Oficial 1ª montador. (man de obra) | 7.575 | 15.78 | 119.53 |
| mo075 | h | Axudante montador. (man de obra) | 7.575 | 14.65 | 110.97 |
| % | % | Costes directos complementarios | 2 % | 1339.25 | 26.79 |
|  |  | Custos directos |  |  | 1366.04 |
