# Partición desmontable formada por biombo de 4x2,9 m

- Propiedade do arquivo: CYPE INGENIEROS, S.A.
- Formato: FIEBDC-3/2002
- Divisa: EUR
- Custos indirectos: 3.00 %
- Gastos xerais: 13.00 %
- Beneficio industrial: 6.00 %
- IVE: 16.00 %

## P Particións

### PM Mamparas

#### PML Aluminio

**PML010** Ude Partición desmontable formada por biombo de 4x2,9 m, de aluminio prelacado, acristalada na mitade da súa superficie, con porta de paso de aluminio prelacado de 2,10x0,90 m, illamento intermedio de lá mineral e remate superior de aluminio prelacado.
Subministración e montaxe de partición desmontable formada por biombo acristalada de 4x2,9 m, con lúa pulida incolora na mitade da súa superficie e a outra mitade de panel machifemiado composto por dúas chapas de aluminio prelacado e illamento intermedio de lá mineral, porta de paso de aluminio prelacado de 2,10x0,90 m, perfilería de aluminio prelacado e remate superior de panel machifemiado composto por dúas chapas de aluminio prelacado. Incluso p/p de ferraxes, remates, selado de xuntas, soportes, encontros con outros tipos de paramentos, colocación de canalizacións para instalacións e caixeados para mecanismos eléctricos. Totalmente rematada.
Inclúe: Replanteo e marcado dos puntos de fixación. Apromado, nivelamento e fixación dos perfís que forman o armazón. Colocación e fixación do empanelado. Colocación da canalización para instalacións. Tratamento das xuntas do panel. Remate do perímetro do elemento, polas dúas caras.
Criterio de medición de proxecto: Número de unidades previstas, segundo documentación gráfica de Proxecto.
Criterio de medición de obra: Medirase o número de unidades realmente executadas segundo especificacións do Proxecto.

| Código | Ud | Descrición | Rendemento | Prezo | Importe |
|---|---|---|---|---|---|
| mt26mal010a | m² | Panel cego machifemiado para biombos, formado por dúas chapas de aluminio prelacado con illamento intermedio de lá mineral de conductividade térmica 0,039 W/(mK). (material) | 6.270 | 67.80 | 425.11 |
| mt26mal020a | m | Perfil en "U" de aluminio prelacado para biombos. (material) | 5.900 | 7.77 | 45.84 |
| mt26mal030a | m | Rodapé de aluminio prelacado para biombos. (material) | 3.000 | 9.94 | 29.82 |
| mt21vpi010d | m² | Lúa pulida incolora, 8 mm. Segundo UNE-EN 410 e UNE-EN 673. (material) | 3.150 | 30.50 | 96.08 |
| mt26mac040 | m | Perfil de aluminio lacado para recibido do vidro en biombos. (material) | 10.200 | 5.83 | 59.47 |
| mt26mal050a | Ude | Porta sinxela dunha folla de aluminio prelacado para colocar en biombos, incluso p/p de ferraxes. (material) | 1.000 | 394.41 | 394.41 |
| op00ato010 |  | Atornillador. | 1.000 | 0.00 | 0.00 |
| mo009 | h | Oficial 1ª montador. (man de obra) | 7.575 | 15.78 | 119.53 |
| mo075 | h | Axudante montador. (man de obra) | 7.575 | 14.65 | 110.97 |
| % | % | Costes directos complementarios | 2 % | 1281.23 | 25.62 |
|  |  | Custos directos |  |  | 1306.85 |
