# Fixo lateral de aceiro galvanizado de unha folla, 700x2000 mm, acabado galvanizado con tratamento antipegadas

- Propiedade do arquivo: CYPE INGENIEROS, S.A.
- Formato: FIEBDC-3/2002
- Divisa: EUR
- Custos indirectos: 3.00 %
- Gastos xerais: 13.00 %
- Beneficio industrial: 6.00 %
- IVE: 16.00 %

## P Particións

### PP Portas de paso interiores

#### PPC Metálicas

**PPC015** Ude Fixo lateral de aceiro galvanizado de unha folla, 700x2000 mm, acabado galvanizado con tratamento antipegadas.
Subministración e colocación de fixo lateral de unha folla de 38 mm de espesor, 700x2000 mm, acabado galvanizado con tratamento antipegadas formada por dúas chapas de aceiro galvanizado de 0,5 mm de espesor pregadas, ensambladas e montadas, con cámara intermedia rechea de poliuretano, sobre cerco de aceiro galvanizado de 1,5 mm de espesor con garras de ancoraxe a obra. Elaborado en taller, con axuste e fixación en obra. Totalmente montado.
Inclúe: Marcado de puntos de fixación e aprombado do cerco. Fixación do cerco ó paramento. Selado de xuntas perimetrais. Colocación do fixo.
Criterio de medición de proxecto: Número de unidades previstas, segundo documentación gráfica de Proxecto.
Criterio de medición de obra: Medirase o número de unidades realmente executadas segundo especificacións do Proxecto.

| Código | Ud | Descrición | Rendemento | Prezo | Importe |
|---|---|---|---|---|---|
| mt26fpa012aE | Ude | Fixo lateral de unha folla de 38 mm de espesor, anchura total entre 200 e 710 mm e altura total entre 1501 e 2000 mm, acabado galvanizado con tratamento antipegadas, formado por dúas chapas de aceiro galvanizado de 0,5 mm de espesor pregadas, ensambladas e montadas, con cámara intermedia rechea de poliuretano, sobre cerco de aceiro galvanizado de 1,5 mm de espesor con garras de ancoraxe a obra. (material) | 1.000 | 99.19 | 99.19 |
| op00ato010 |  | Atornillador. | 1.000 | 0.00 | 0.00 |
| mo018 | h | Oficial 1ª construcción. (man de obra) | 0.231 | 15.28 | 3.53 |
| mo072 | h | Axudante construcción. (man de obra) | 0.231 | 14.65 | 3.38 |
| % | % | Costes directos complementarios | 2 % | 106.10 | 2.12 |
|  |  | Custos directos |  |  | 108.22 |
